# Appui de fenêtre de béton polymère à surface polie

- Propriété du fichier: CYPE INGENIEROS, S.A.
- Format: FIEBDC-3/2002
- Devise: EUR
- Coûts indirects: 3.00 %
- Frais généraux: 13.00 %
- Bénéfice: 6.00 %
- TVA: 20.00 %

**ECB040** m Appui de fenêtre de béton polymère à surface polie, plat, avec larmier, de 165x25 mm, placé avec du mortier de ciment, industriel, avec adjuvant hydrofuge, M-15, application préalable dans la face inférieure de mortier-colle et scellage des joints entre pièces et des assemblages avec les murs, avec mastic de polyuréthane, application préalable de l'apprêt.
Formation d'appui de fenêtre de béton polymère à surface polie, plat, avec larmier, de 165x25 mm, fourni en pièces jusqu'à 2 m de longueur, ancrage métallique en acier inoxydable et grave adhérée à la surface sur sa face inférieure et encastré dans les jambages, en couvrant les tablettes, les rebords des parements, les corniches de façade, etc., placé avec du mortier de ciment, industriel, avec adjuvant hydrofuge, M-15, sur lequel on introduit les ancrages métalliques, en créant une pente suffisante pour l'évacuation de l'eau, application dans la face inférieure de mortier-colle et scellage des joints entre pièces et des assemblages avec les murs, avec mastic de polyuréthane, application préalable de l'apprêt. Comprend l'implantation, les découpes et le nettoyage final.
Inclut: Implantation des pièces dans l'ouverture ou l'arrêt. Préparation et régularisation du support. Mise en place et à l'aplomb, nivellement et alignement. Scellage des joints et nettoyage de l'appui de fenêtre.
Critère de métré de projet: Longueur de la largeur du vide, mesurée selon documentation graphique du Projet, incrémentée de 5 cm de chaque côté.
Critère de mesure de l'ouvrage: On mesurera la longueur réellement exécutée selon les spécifications du Projet, y compris les encastrement dans les jambages.

| Code | U | Désignation | Quantité | Prix | Montant |
|---|---|---|---|---|---|
| mt20vho010b | m | Appui de fenêtre de béton polymère à surface polie, plat, avec larmier, de 165x25 mm, fourni en pièces jusqu'à 2 m de longueur, ancrage métallique en acier inoxydable et grave adhérée à la surface sur sa face inférieure. (matériau) | 1.050 | 17.20 | 18.06 |
| mt08aaa010a | m³ | Eau. (matériau) | 0.006 | 1.50 | 0.01 |
| mt09mif010la | t | Mortier industriel pour maçonnerie, de ciment, couleur gris, avec adjuvant hydrofuge, catégorie M-15 (résistance à la compression 15 N/mm²), fourni en sacs, selon NF EN 998-2. (matériau) | 0.015 | 39.80 | 0.60 |
| mt20wwa040 | kg | Mortier-colle flexible et de grande adhérence, C2 S2. (matériau) | 2.340 | 0.50 | 1.17 |
| mt20wwa025 | m | Profil en mousse de polyéthylène, de 6 mm de diamètre, pour remplissage des joints. (matériau) | 1.650 | 0.39 | 0.64 |
| mt20wwa035 | U | Pot d'apprêt pour mastics (250 cm³). (matériau) | 0.041 | 5.35 | 0.22 |
| mt20wwa030 | U | Pot de mastic de polyuréthane imperméable (310 cm³). (matériau) | 0.082 | 7.32 | 0.60 |
| mo020 | h | Compagnon professionnel III/CP2 construction. (main-d'œuvre) | 0.246 | 24.67 | 6.07 |
| mo113 | h | Ouvrier d'exécution I/OE1 construction. (main-d'œuvre) | 0.293 | 20.57 | 6.03 |
| % | % | Coûts directs complémentaires | 2 % | 33.40 | 0.67 |
|  |  | Coûts directs |  |  | 34.07 |
