# Capteur de lumière solaire sans fil

- Propriété du fichier: CYPE Ingenieros S.A.
- Format: FIEBDC-3/2016
- Logiciel: Générateur de prix de la construction. CYPE Ingenieros, S.A.
- Date: 11/06/2025
- Devise: EUR
- Coûts indirects: 3 %
- Frais généraux: 13 %
- Bénéfice: 6 %
- TVA: 20 %

## E Enveloppe et finition extérieure

### EF Fermetures et protections solaires

#### EFS Stores

**EFS030** U Capteur de lumière solaire sans fil.
Capteur de lumière solaire sans fil, avec technologie IO-homecontrol®, pour commander automatiquement l'enroulement ou le déploiement du store électrique, en fonction de l'intensité de l'ensoleillement et du seuil programmé. Mise en place en façade, sans câblage jusqu'au moteur.
Inclut: Implantation. Ancrage au parement des élément de fixation. Montage du capteur.
Critère pour le métré: Nombre d'unités prévues, selon documentation graphique du Projet.
Critère pour le mémoire: On mesurera le nombre d'unités réellement exécutées selon les spécifications du Projet.

| Code | U | Désignation | Quantité | Prix | Montant |
|---|---|---|---|---|---|
| mt44tol120 | U | Capteur de lumière solaire sans fil, avec technologie IO-homecontrol®, pour commander automatiquement l'enroulement ou le déploiement du store électrique, en fonction de l'intensité de l'ensoleillement et du seuil programmé. (matériau) | 1 | 149 | 149.000 |
| mo003 | h | Compagnon professionnel III/CP2 électricien. (main-d'œuvre) | 0.461 | 31.65 | 14.591 |
| mo102 | h | Ouvrier professionnel II/OP électricien. (main-d'œuvre) | 0.461 | 27.24 | 12.558 |
| % | % | Frais de chantier des unités d'ouvrage | 2 % | 176.149 | 3.523 |
|  |  | Coûts directs |  |  | 179.672 |
