# Bardage de façade de panneaux sandwich isolants, en aluminium

- Propriété du fichier: CYPE Ingenieros S.A.
- Format: FIEBDC-3/2016
- Logiciel: Générateur de prix de la construction. CYPE Ingenieros, S.A.
- Date: 14/07/2022
- Devise: EUR
- Coûts indirects: 3 %
- Frais généraux: 13 %
- Bénéfice: 6 %
- TVA: 20 %

## E Enveloppe et finition extérieure

### EL Façades légères

#### ELS Panneaux sandwich

**ELS020** m² Bardage de façade de panneaux sandwich isolants, en aluminium.
Bardage de façade de panneaux sandwich isolants, de 50 mm d'épaisseur et 1000 mm de largeur, constitués de double face métallique en tôle d'aluminium de 0,6 mm d'épaisseur chacune et âme isolante de polyuréthane de 40 kg/m³ de densité moyenne, placés en position horizontale et fixés mácaniquement avec système de fixation visible à une structure porteuse ou ossature secondaire. Comprend les accessoires de fixation des panneaux et le ruban flexible de butyle, adhésif double face, pour le scellement d'étanchéité des recouvrements entre panneaux sandwich.
Critère d'évaluation économique: Le prix ne comprend ni la structure support ni la résolution des points singuliers.
Inclut: Implantation des panneaux. Découpe, préparation et mise en place des panneaux. Scellement des joints. Fixation mécanique des panneaux.
Critère pour le métré: Surface mesurée selon documentation graphique du Projet, sans dupliquer les coins ni les rencontres, en déduisant les ouvertures de surface supérieure à 3 m².
Critère pour le mémoire: On mesurera la surface réellement exécutée selon les spécifications du Projet, sans dupliquer les coins ni les rencontres, en déduisant les ouvertures de surface supérieure à 3 m².

| Code | U | Désignation | Quantité | Prix | Montant |
|---|---|---|---|---|---|
| mt12ppl115e | m² | Panneau sandwich isolant pour façades, de 50 mm d'épaisseur et 1000 mm de largeur, constitué de double face métallique en tôle d'aluminium de 0,6 mm d'épaisseur chacune et âme isolante de polyuréthane de 40 kg/m³ de densité moyenne, avec joint à rainure et languette. (matériau) | 1.05 | 56.85 | 59.693 |
| mt13ccg030h | U | Vis autoformeuse de 6,5x130 mm d'acier inoxydable, avec rondelle. (matériau) | 8 | 0.87 | 6.960 |
| mt13dcp020a | m | Ruban flexible de butyle, adhésif double face, pour le scellement d'étanchéité des recouvrements entre panneaux sandwich. (matériau) | 2 | 2.05 | 4.100 |
| mo051 | h | Compagnon professionnel III/CP2 monteur de parois industrielles. (main-d'œuvre) | 0.313 | 26.62 | 8.332 |
| mo098 | h | Ouvrier professionnel II/OP monteur de parois industrielles. (main-d'œuvre) | 0.313 | 22.91 | 7.171 |
| % | % | Frais de chantier des unités d'ouvrage | 2 % | 86.256 | 1.725 |
|  |  | Coûts directs |  |  | 87.981 |

Déchets:
- pose: mt12ppl115e; facteur de déchet 0.024
- pose: mt13ccg030h Vis autoformeuse de 6,5x130 mm d'acier inoxydable, avec rondelle; facteur de déchet 0.00467742

## Ressources

**mt12ppl115e** m² Panneau sandwich isolant pour façades
Données techniques: Coût énergétique 643.899 MJ; Émission de CO2 40.745 kg; Code CED 17 04 02; Masse de l'élément 5.2 kg; Volume 0.003467 m3
Déchets:
- emballage: re170203 Plastique. (composant de déchet); quantité 0.032 kg; Code CED 17 02 03; Masse de l'élément 1 kg; Volume 0.001667 m3

**mt13ccg030h** U Vis autoformeuse de 6,5x130 mm d'acier inoxydable, avec rondelle
Données techniques: Coût énergétique 1.239 MJ; Émission de CO2 0.178 kg; Code CED 17 04 05; Masse de l'élément 0.0248 kg; Volume 0.000012 m3
Déchets:
- emballage: re150101 Emballages en papier et en carton. (composant de déchet); quantité 0.002 kg; Code CED 15 01 01; Masse de l'élément 1 kg; Volume 0.001333 m3
- emballage: re170203 Plastique; quantité 0.001 kg

**mt13dcp020a** m Ruban flexible de butyle
Données techniques: Coût énergétique 7.996 MJ; Émission de CO2 0.348 kg
