# Ravalement à la tyrolienne réalisé avec un mortier de ciment grise

- Propriété du fichier: CYPE INGENIEROS, S.A.
- Format: FIEBDC-3/2002
- Devise: EUR
- Coûts indirects: 3.00 %
- Frais généraux: 13.00 %
- Bénéfice: 6.00 %
- TVA: 20.00 %

**ENH070** m² Ravalement à la tyrolienne réalisé avec un mortier de ciment grise, projeté manuellement sur le parement extérieur d'un pied de mur dans, mise en place préalable d'une maille anti-alcalin dans les changements de matériau et en rive de plancher.
Réalisation d'un ravalement à la tyrolienne par application manuel sur le parement extérieur d'un pied de mur, finition avec n'importe quel type de surface support (non comprise dans ce prix), à plusieurs couches de mortier de ciment grise CEM II/B-M 32,5 R, avec granulats siliceux allant de 2 à 5 mm de diamètre, provenant du broyage, en utilisant un balai pour sa projection. Comprend la préparation de la surface support, mise en place d'une maille en fibre de verre anti-alcalin pour le renfort des rencontres entre matériaux différents et en rive de plancher, sur 20% de la surface du parement, la réalisation des joints, des coins, des guides, des arêtes, mouchettes, jambages, linteaux, les arrêts aux rencontres avec les paramètres, les revêtements ou les autres éléments placés sur sa surface et l'échafaudage.
Inclut: Préparation de la surface support. Placement de la maille entre différents matériaux et en rive de plancher. Détails de plans de travail. Projection des couches de mortier. Réalisation des joints.
Critère de métré de projet: Surface mesurée selon documentation graphique du Projet, en déduisant les ouvertures de surface supérieure à 3 m² et en incluant le développement des mouchettes.
Critère de mesure de l'ouvrage: On mesurera la surface réellement exécutée selon les spécifications du Projet, en déduisant les ouvertures de surface supérieure à 3 m² et en incluant le développement des mouchettes.

| Code | U | Désignation | Quantité | Prix | Montant |
|---|---|---|---|---|---|
| mt01arg010 | m³ | Granulat siliceux de broyage, de 2 à 5 mm de diamètre. (matériau) | 0.018 | 15.50 | 0.28 |
| mt09var020a | m³ | Mortier de ciment CEM II/B-M 32,5 R et de sable 1/2. (matériau) | 0.020 | 95.56 | 1.91 |
| mt09var030a | m² | Maille en fibre de verre tissée, avec imprégnation en PVC, de 10x10 mm de vide de maille, anti-alcalin, de 115 à 125 g/m² et 500 µ d'épaisseur, pour armer des ravalements traditionnels, crépis et mortiers. (matériau) | 0.210 | 1.55 | 0.33 |
| mo020 | h | Compagnon professionnel III/CP2 construction. (main-d'œuvre) | 0.250 | 24.67 | 6.17 |
| mo077 | h | Ouvrier professionnel II/OP construction. (main-d'œuvre) | 0.250 | 21.93 | 5.48 |
| mo113 | h | Ouvrier d'exécution I/OE1 construction. (main-d'œuvre) | 0.250 | 20.57 | 5.14 |
| % | % | Coûts directs complémentaires | 2 % | 19.31 | 0.39 |
|  |  | Coûts directs |  |  | 19.70 |
