# Réparation d'une imperméabilisation de toitures terrasses. Système "SCHLÜTER-SYSTEMS"

- Propriété du fichier: CYPE Ingenieros S.A.
- Format: FIEBDC-3/2016
- Logiciel: Générateur de prix de la construction. CYPE Ingenieros, S.A.
- Date: 25/10/2024
- Devise: EUR
- Coûts indirects: 3 %
- Frais généraux: 13 %
- Bénéfice: 6 %
- TVA: 20 %

## E Enveloppe et finition extérieure

### ET Couvertures de toitures terrasses

#### ETS Systèmes

**ETS130** m² Réparation d'une imperméabilisation de toitures terrasses. Système "SCHLÜTER-SYSTEMS".
Réparation d'une imperméabilisation de toitures terrasses. Système "SCHLÜTER-SYSTEMS", constitué de natte imperméabilisante, de désolidarisation et hautement perméable à la vapeur d'eau en polyéthylène avec structure quadrillée, de 3 mm d'épaisseur, Schlüter-DITRA 30M "SCHLÜTER-SYSTEMS", revêtue de géotextile non tissé sur une de ses faces, fixée au support avec du mortier-colle de prise normale, C1 étendu avec une truelle dentée. Comprend adhésif bicomposant, Schlüter-KERDI-COLL-L "SCHLÜTER-SYSTEMS", bande de renfort Schlüter-KERDI-KEBA 100/125 et mastic adhésif élastique monocomposant, Schlüter-KERDI-FIX "SCHLÜTER-SYSTEMS".
Critère d'évaluation économique: Le prix comprend la préparation de la surface support, mais il ne comprend pas le revêtement de sol.
Inclut: Enlèvement de la plinthe. Piquage du matériau de fixation. Ouverture de la saignée. Retrait et stockage des décombres. Nettoyage des restes d'ouvrage. Chargement manuel des décombres dans le camion ou la benne. Nettoyage de la surface support. Mise en place de l'imperméabilisation. Résolution des points singuliers. Scellement des joints.
Critère pour le métré: Surface mesurée en projection horizontale, selon documentation graphique du Projet, à partir des faces intérieures des parapets ou des acrotères qui la délimitent.
Critère pour le mémoire: On mesurera, en projection horizontale, la surface réellement exécutée selon les spécifications du Projet, à partir des faces intérieures des parapets ou des acrotères qui la délimitent.

| Code | U | Désignation | Quantité | Prix | Montant |
|---|---|---|---|---|---|
| mt09mcr021g | kg | Mortier-colle de prise normale, C1, selon NF EN 12004, couleur grise. (matériau) | 0.6 | 0.35 | 0.210 |
| mt15res300d | m² | Natte imperméabilisante, de désolidarisation et hautement perméable à la vapeur d'eau en polyéthylène avec structure quadrillée, de 3 mm d'épaisseur, Schlüter-DITRA 30M "SCHLÜTER-SYSTEMS", revêtue de géotextile non tissé sur une de ses faces, fournie en rouleaux de 30 m de longueur. (matériau) | 1.1 | 19.21 | 21.131 |
| mt15res060d | kg | Adhésif bicomposant, Schlüter-KERDI-COLL-L "SCHLÜTER-SYSTEMS", à base d'une dispersion acrylique sans dissolvants et poudre de ciment, pour le scellement des joints. (matériau) | 0.3 | 11.92 | 3.576 |
| mt15res020ob | m | Bande de scellement, Schlüter-KERDI-KEBA 100/125 "SCHLÜTER-SYSTEMS", de 125 mm de largeur et 0,1 mm d'épaisseur, pour membrane d'étanchéité souple en polyéthylène, avec les deux faces revêtues de géotextile non tissé, fournie en rouleaux de 30 m de longueur. (matériau) | 1.2 | 4.02 | 4.824 |
| mt15res070a | U | Cartouche de mastic adhésif élastique monocomposant, Schlüter-KERDI-FIX "SCHLÜTER-SYSTEMS", à base de polymères hybrides neutres (MS), de 290 ml, couleur grise ou blanche et finition brillante. (matériau) | 0.06 | 23.85 | 1.431 |
| mo029 | h | Compagnon professionnel III/CP2 poseur de membranes d'étanchéité. (main-d'œuvre) | 0.366 | 29.25 | 10.706 |
| mo067 | h | Ouvrier professionnel II/OP poseur de membranes d'étanchéité. (main-d'œuvre) | 0.366 | 26.02 | 9.523 |
| % | % | Frais de chantier des unités d'ouvrage | 2 % | 51.401 | 1.028 |
|  |  | Coûts directs |  |  | 52.429 |

Déchets:
- pose: mt09mcr021g Mortier-colle de prise normale, C1, selon NF EN 12004, couleur grise; facteur de déchet 0.07
- pose: mt15res300d; facteur de déchet 0.03
- pose: mt15res020ob; facteur de déchet 0.0596667
- pose: mt15res070a; facteur de déchet 0.03

## Ressources

**mt09mcr021g** kg Mortier-colle de prise normale, C1, selon NF EN 12004, couleur grise
Données techniques: Coût énergétique 3.871 MJ; Émission de CO2 0.344 kg; Code CED 17 09 04; Masse de l'élément 1 kg; Volume 0.000667 m3
Déchets:
- emballage: re170203 Plastique. (composant de déchet); quantité 0.003 kg; Code CED 17 02 03; Masse de l'élément 1 kg; Volume 0.001667 m3

**mt15res300d** m² Natte imperméabilisante
Données techniques: Coût énergétique 237.632 MJ; Émission de CO2 8.474 kg; Code CED 17 06 04; Masse de l'élément 1.71 kg; Volume 0.00285 m3
Déchets:
- emballage: re170203 Plastique; quantité 0.034 kg

**mt15res020ob** m Bande de scellement
Données techniques: Coût énergétique 1.765 MJ; Émission de CO2 0.064 kg; Code CED 17 06 04; Masse de l'élément 0.012 kg; Volume 0.00002 m3
Déchets:
- emballage: re170203 Plastique; quantité 0.001 kg

**mt15res070a** U Cartouche de mastic adhésif élastique monocomposant
Données techniques: Coût énergétique 71.281 MJ; Émission de CO2 3.482 kg; Code CED 17 09 04; Masse de l'élément 0.36 kg; Volume 0.00024 m3
Déchets:
- emballage: re170203 Plastique; quantité 0.2 kg
