# Vitrage extérieur composé de profilés "U" en verre imprimé

- Propriété du fichier: CYPE Ingenieros S.A.
- Format: FIEBDC-3/2016
- Logiciel: Générateur de prix de la construction. CYPE Ingenieros, S.A.
- Date: 11/06/2025
- Devise: EUR
- Coûts indirects: 3 %
- Frais généraux: 13 %
- Bénéfice: 6 %
- TVA: 20 %

## E Enveloppe et finition extérieure

### EV Vitrages

#### EVU Profil en U

**EVU010** m² Vitrage extérieur composé de profilés "U" en verre imprimé.
Vitrage extérieur plan composé de profilés "U" en vitrage en verre imprimé translucide non armé, de 41+232+41 mm et 6 mm d'épaisseur, pose en peigne pour simple paroi. Comprend le châssis, les accessoires de montage, les profilés d'arrêt, le silicone incolore pour le scellement des joints et le matériel auxiliaire.
Inclut: Mise en place du châssis sur l'ouvrage. Mise en place des accessoires de montage. Montage des profilés "U". Mise en place des profilés d'arrêt. Scellement des joints.
Critère pour le métré: Surface mesurée selon documentation graphique du Projet, sans dupliquer les coins ni les rencontres, en déduisant les ouvertures de surface supérieure à 3 m².
Critère pour le mémoire: On mesurera la surface réellement exécutée selon les spécifications du Projet, sans dupliquer les coins ni les rencontres, en déduisant les ouvertures de surface supérieure à 3 m².

| Code | U | Désignation | Quantité | Prix | Montant |
|---|---|---|---|---|---|
| mt21vcg010a | m² | Vitrage en verre imprimé translucide non armé profilé de section en "U", de 41+232+41 mm et 6 mm d'épaisseur, avec châssis, profilés d'arrêt et accessoires de montage. Selon NF EN 572-7 et NF EN 572-9. (matériau) | 1.012 | 61.2 | 61.934 |
| mt21vva015a | U | Cartouche de 310 ml de silicone neutre, incolore, dureté Shore A approchée de 23, selon NF EN ISO 868 et reprise élastique >=80%, selon NF EN ISO 7389. (matériau) | 0.58 | 5.77 | 3.347 |
| mt21vva021 | U | Matériel auxiliaire pour la mise en place de verres. (matériau) | 2 | 1.26 | 2.520 |
| mo055 | h | Compagnon professionnel III/CP2 vitrier. (main-d'œuvre) | 0.679 | 30.57 | 20.757 |
| mo110 | h | Ouvrier professionnel II/OP vitrier. (main-d'œuvre) | 0.679 | 29.41 | 19.969 |
| % | % | Frais de chantier des unités d'ouvrage | 2 % | 108.527 | 2.171 |
|  |  | Coûts directs |  |  | 110.698 |

Déchets:
- pose: mt21vcg010a; facteur de déchet 0.00842585
- pose: mt21vva015a; facteur de déchet 0.06

## Ressources

**mt21vcg010a** m² Vitrage en verre imprimé translucide non armé profilé de section en "U"
Données techniques: Coût énergétique 274.151 MJ; Émission de CO2 20.314 kg; Code CED 17 02 02; Masse de l'élément 19.5 kg; Volume 0.0195 m3
Déchets:
- emballage: re170604 Matériaux d'isolation distincts de ceux spécifiés dans les codes 17 06 01 et 17 06 03. (composant de déchet); quantité 0.014 kg; Code CED 17 06 04; Masse de l'élément 1 kg; Volume 0.001667 m3

**mt21vva015a** U Cartouche de 310 ml de silicone neutre
Données techniques: Coût énergétique 87.088 MJ; Émission de CO2 3.667 kg; Code CED 17 09 04; Masse de l'élément 0.45 kg; Volume 0.0003 m3
Déchets:
- emballage: re170203 Plastique. (composant de déchet); quantité 0.1 kg; Code CED 17 02 03; Masse de l'élément 1 kg; Volume 0.001667 m3
