# Réparation structurale de murs en maçonnerie, avec du mortier de chaux pour renforcement

- Propriété du fichier: CYPE Ingenieros S.A.
- Format: FIEBDC-3/2016
- Logiciel: Générateur de prix de la construction. CYPE Ingenieros, S.A.
- Date: 11/06/2025
- Devise: EUR
- Coûts indirects: 3 %
- Frais généraux: 13 %
- Bénéfice: 6 %
- TVA: 20 %

## G Structure et gros oeuvre

### GA Transformations et réparations

#### GAM Réparation de murs en brique

**GAM040** m² Réparation structurale de murs en maçonnerie, avec du mortier de chaux pour renforcement.
Réparation structurale d'un mur en maçonnerie via l'application de mortier de chaux hydraulique naturelle à prestations élevées, couleur noisette claire, application manuelle, composé de chaux hydraulique naturelle, type NHL 3,5, selon NF EN 459-1, granulats sélectionnés et additifs, avec une épaisseur moyenne de 20 mm et une armature de renfort avec treillis soudé, de 50 mm de vide de maille et 2 mm de diamètre, en acier avec un faible contenu de carbone NF EN ISO 16120-2 C4D finition galvanisée.
Inclut: Nettoyage préalable de la surface. Saturation du support avec de l'eau à basse pression. Suppression de l'eau excédante avec de l'air comprimé. Mise en place du treillis soudé avec des séparateurs homologués. Préparation du mélange. Application du mortier. Lissage et talochage final de la surface.
Critère pour le métré: Surface mesurée selon documentation graphique du Projet.
Critère pour le mémoire: On mesurera la surface réellement exécutée selon les spécifications du Projet.

| Code | U | Désignation | Quantité | Prix | Montant |
|---|---|---|---|---|---|
| mt09mmr010c | kg | Mortier de chaux hydraulique naturelle à prestations élevées, couleur noisette claire, composé de chaux hydraulique naturelle, type NHL 3,5, selon NF EN 459-1, granulats sélectionnés et additifs, à appliquer à la truelle, type GP CSIV, selon NF EN 998-1 et M-15, selon NF EN 998-2. (matériau) | 34 | 0.97 | 32.980 |
| mt07ame530a | m² | Treillis soudé, de 50 mm de vide de maille et 2 mm de diamètre, en acier avec un faible contenu de carbone NF EN ISO 16120-2 C4D finition galvanisée. (matériau) | 1.2 | 2.58 | 3.096 |
| mo020 | h | Compagnon professionnel III/CP2 construction. (main-d'œuvre) | 0.394 | 30.66 | 12.080 |
| mo112 | h | Ouvrier d'exécution I/OE2 construction. (main-d'œuvre) | 0.394 | 26.53 | 10.453 |
| % | % | Frais de chantier des unités d'ouvrage | 2 % | 58.609 | 1.172 |
|  |  | Coûts directs |  |  | 59.781 |

Déchets:
- pose: mt07ame530a; facteur de déchet 0.0188

## Ressources

**mt07ame530a** m² Treillis soudé, de 50 mm de vide de maille et 2 mm de diamètre
Données techniques: Coût énergétique 39.337 MJ; Émission de CO2 3.911 kg; Code CED 17 04 05; Masse de l'élément 1.49 kg; Volume 0.00071 m3
Déchets:
- emballage: re170203 Plastique. (composant de déchet); quantité 0.02 kg; Code CED 17 02 03; Masse de l'élément 1 kg; Volume 0.001667 m3
