# Démolition d'une fondation de pierre de taille, de plus de 1,5 m de profondeur maximale, avec marteau piqueur et chargement manuel dans le camion ou la benne

- Propriété du fichier: CYPE INGENIEROS, S.A.
- Format: FIEBDC-3/2002
- Devise: EUR
- Coûts indirects: 3.00 %
- Frais généraux: 13.00 %
- Bénéfice: 6.00 %
- TVA: 20.00 %

**GFD010** m³ Démolition d'une fondation de pierre de taille, de plus de 1,5 m de profondeur maximale, avec marteau piqueur et chargement manuel dans le camion ou la benne.
Démolition d'une fondation de pierre de taille, de plus de 1,5 m de profondeur maximale, avec marteau piqueur et chargement manuel dans le camion ou la benne.
Inclut: Démolition de l'élément. Fragmentation des décombres en pièces maniables. Retrait et stockage des décombres. Nettoyage des restes d'ouvrage. Chargement manuel des décombres dans le camion ou la benne.
Critère de métré de projet: Volume mesuré selon documentation graphique du Projet.
Critère de mesure de l'ouvrage: On mesurera le volume réellement démoli, mesuré comme différence entre les profils levés avant de commencer la démolition et ceux levés lors de la finalisation, approuvés par le directeur de l'exécution de l'ouvrage, selon les spécifications du Projet.

| Code | U | Désignation | Quantité | Prix | Montant |
|---|---|---|---|---|---|
| mq05mai030 | h | Marteau pneumatique. (matériel) | 3.504 | 4.08 | 14.30 |
| mq05pdm110 | h | Compresseur portable diesel moyenne pression 10 m³/min. (matériel) | 1.752 | 6.92 | 12.12 |
| mo113 | h | Ouvrier d'exécution I/OE1 construction. (main-d'œuvre) | 4.902 | 20.57 | 100.83 |
| mo112 | h | Ouvrier d'exécution I/OE2 construction. (main-d'œuvre) | 3.501 | 21.29 | 74.54 |
| % | % | Coûts directs complémentaires | 2 % | 201.79 | 4.04 |
|  |  | Coûts directs |  |  | 205.83 |
