# Acier S235JR dans une structure de passerelle piétonne, profilés laminés à chaud, pièces simples des séries IPN, IPE, UPN, HEA, HEB ou HEM, structure soudée

- Propriété du fichier: CYPE INGENIEROS, S.A.
- Format: FIEBDC-3/2002
- Devise: EUR
- Coûts indirects: 3.00 %
- Frais généraux: 13.00 %
- Bénéfice: 6.00 %
- TVA: 20.00 %

**GOA090** kg Acier S235JR dans une structure de passerelle piétonne, profilés laminés à chaud, pièces simples des séries IPN, IPE, UPN, HEA, HEB ou HEM, structure soudée.
Acier laminé NF EN 10025 S235JR, dans les profilés laminés à chaud, pièces simples des séries IPN, IPE, UPN, HEA, HEB ou HEM, pour structure de passerelle piétonne, via des assemblages soudés. Travaillé et monté en atelier, avec préparation des surfaces au degré SA21/2 selon NF EN ISO 8501-1 et application postérieure de deux couches d'apprêt d'une épaisseur minimale de film sec de 30 microns par couche, excepté dans la zone dans laquelle des soudures doivent être réalisées sur chantier, à une distance de 100 mm du bord de la soudure. Comprend la préparation des bords, les soudures, les découpes, les pièces spéciales, les épointages et la réparation sur chantier des quelques dégâts causés par le transport, la manipulation ou le montage, avec le même degré de préparation des surfaces et d'apprêt.
Inclut: Implantation de la passerelle piétonne. Mise en place et fixation provisoire des profilés. Aplomb et nivellement. Exécution des assemblages.
Critère de métré de projet: Poids nominal mesuré selon documentation graphique du Projet.
Critère de mesure de l'ouvrage: On déterminera, à partir du poids obtenu sur bascule officielle des unités arrivées sur le chantier, le poids des unités réellement exécutées selon les spécifications du Projet.

| Code | U | Désignation | Quantité | Prix | Montant |
|---|---|---|---|---|---|
| mt07ala010ae | kg | Acier laminé NF EN 10025 S235JR, en profilés laminés à chaud, pièces simples, pour applications structurales, finition avec impression antioxydante. Travaillé et monté en atelier, à placer sur site. (matériau) | 1.050 | 0.90 | 0.95 |
| mq08sol020 | h | Équipement et éléments auxiliaires pour soudure électrique. (matériel) | 0.018 | 3.10 | 0.06 |
| mo047 | h | Compagnon professionnel III/CP2 charpentier métal. (main-d'œuvre) | 0.246 | 25.90 | 6.37 |
| mo094 | h | Ouvrier professionnel II/OP charpentier métal. (main-d'œuvre) | 0.246 | 23.03 | 5.67 |
| % | % | Coûts directs complémentaires | 2 % | 13.05 | 0.26 |
|  |  | Coûts directs |  |  | 13.31 |
