# Démontage d'un ensemble de mobilier de cuisine

- Propriété du fichier: CYPE INGENIEROS, S.A.
- Format: FIEBDC-3/2002
- Devise: EUR
- Coûts indirects: 3.00 %
- Frais généraux: 13.00 %
- Bénéfice: 6.00 %
- TVA: 20.00 %

**TDD040** m Démontage d'un ensemble de mobilier de cuisine, avec des moyens manuels, et récupération, entassement et montage du matériau au même emplacement, sans affecter la stabilité des éléments résistants auxquels ils peuvent être unis, et chargement manuel dans le camion ou la benne.
Démontage d'un ensemble de mobilier de cuisine, avec des moyens manuels, et récupération, entassement et montage du matériau au même emplacement, sans affecter la stabilité des éléments résistants auxquels ils peuvent être unis, et chargement manuel dans le camion ou la benne.
Inclut: Démontage de l'élément. Classement et étiquetage. Stockage des matériaux à réutiliser. Remise en place de l'élément. Retrait et entassement des restes de travaux. Nettoyage des restes d'ouvrage. Chargement manuel des restes de travaux dans le camion ou la benne.
Critère pour le métré: Longueur mesurée selon documentation graphique du Projet.
Critère pour le mémoire: On mesurera la longueur réellement démontée selon les spécifications du Projet.
Critère d'évaluation économique: Le prix comprend le démontage des accessoires.

| Code | U | Désignation | Quantité | Prix | Montant |
|---|---|---|---|---|---|
| mo020 | h | Compagnon professionnel III/CP2 construction. (main-d'œuvre) | 1.786 | 25.52 | 45.58 |
| mo077 | h | Ouvrier professionnel II/OP construction. (main-d'œuvre) | 1.786 | 22.65 | 40.45 |
| mo113 | h | Ouvrier d'exécution I/OE1 construction. (main-d'œuvre) | 1.116 | 21.31 | 23.78 |
| % | % | Frais de chantier des unités d'ouvrage | 2 % | 109.81 | 2.20 |
|  |  | Coûts directs |  |  | 112.01 |
