# Bande coupe-feu horizontale

- Propriété du fichier: CYPE INGENIEROS, S.A.
- Format: FIEBDC-3/2002
- Devise: EUR
- Coûts indirects: 3.00 %
- Frais généraux: 13.00 %
- Bénéfice: 6.00 %
- TVA: 20.00 %

**TII120** m² Bande coupe-feu horizontale, de 1 m de largeur, avec une résistance au feu EI 60, pour bâtiment d'usage industriel, fixée mécaniquement à la paroi mitoyenne avec sous-structure support (non comprise dans ce prix), composé de un panneau rigide en laine de roche non revêtu, de 30 mm d'épaisseur, résistance thermique 0,731707 m²K/W, conductivité thermique 0,035 W/(mK), densité 180 kg/m³, chaleur spécifique 0,84 J/kgK et coefficient de résistance à la diffusion de la vapeur d'eau 1,3 et un panneau rigide en laine de roche revêtu sur une de ses faces par une lame d'aluminium renforcé, de 30 mm d'épaisseur, résistance thermique 0,731707 m²K/W, conductivité thermique 0,041 W/(mK), densité 180 kg/m³, chaleur spécifique 0,84 J/kgK et coefficient de résistance à la diffusion de la vapeur d'eau 1,3, dans la face visible, unis entre eux et fixés à la sous-structure support, avec vis d'union, de 50 mm de longueur. Comprend les éléments de fixation et les bandes en laine de roche fixées mécaniquement pour le scellage périmétrique.
Bande coupe-feu horizontale, de 1 m de largeur, avec une résistance au feu EI 60, pour bâtiment d'usage industriel, fixée mécaniquement à la paroi mitoyenne avec sous-structure support (non comprise dans ce prix), composé de un panneau rigide en laine de roche non revêtu, de 30 mm d'épaisseur, résistance thermique 0,731707 m²K/W, conductivité thermique 0,035 W/(mK), densité 180 kg/m³, chaleur spécifique 0,84 J/kgK et coefficient de résistance à la diffusion de la vapeur d'eau 1,3 et un panneau rigide en laine de roche revêtu sur une de ses faces par une lame d'aluminium renforcé, de 30 mm d'épaisseur, résistance thermique 0,731707 m²K/W, conductivité thermique 0,041 W/(mK), densité 180 kg/m³, chaleur spécifique 0,84 J/kgK et coefficient de résistance à la diffusion de la vapeur d'eau 1,3, dans la face visible, unis entre eux et fixés à la sous-structure support, avec vis d'union, de 50 mm de longueur. Comprend les éléments de fixation et les bandes en laine de roche fixées mécaniquement pour le scellage périmétrique.
Inclut: Implantation. Préparation et découpe des panneaux. Mise en place en quinconce sur les panneaux. Assemblage entre panneaux avec des vis de fixation. Fixation de la bande coupe-feu à la sous-structure support. Scellage de la rencontre de la bande coupe-feu avec le mur périmétrique.
Critère de métré de projet: Surface mesurée selon documentation graphique du Projet.
Critère de mesure de l'ouvrage: On mesurera la surface réellement exécutée selon les spécifications du Projet.

| Code | U | Désignation | Quantité | Prix | Montant |
|---|---|---|---|---|---|
| mt16lrw080ab | m² | Panneau rigide en laine de roche selon NF EN 13162, non revêtu, de 30 mm d'épaisseur, résistance thermique 0,731707 m²K/W, conductivité thermique 0,035 W/(mK), densité 180 kg/m³, chaleur spécifique 0,84 J/kgK et coefficient de résistance à la diffusion de la vapeur d'eau 1,3, Euroclasse A1 de réaction au feu, pour la protection contre les incendies des éléments constructifs. (matériau) | 1.050 | 20.18 | 21.19 |
| mt16lrw080fb | m² | Panneau rigide en laine de roche selon NF EN 13162, revêtu sur une de ses faces par une lame d'aluminium renforcé, de 30 mm d'épaisseur, résistance thermique 0,731707 m²K/W, conductivité thermique 0,041 W/(mK), densité 180 kg/m³, chaleur spécifique 0,84 J/kgK et coefficient de résistance à la diffusion de la vapeur d'eau 1,3, Euroclasse A1 de réaction au feu, pour la protection contre les incendies des éléments constructifs. (matériau) | 1.250 | 22.87 | 28.59 |
| mt16lrw082aa | U | Vis d'union de fil d'acier galvanisé en forme d'hélice, de 50 mm de longueur, pour panneaux en laine de roche. (matériau) | 20.000 | 2.52 | 50.40 |
| mo054 | h | Compagnon professionnel III/CP2 poseur d'isolants rigides ou flexibles. (main-d'œuvre) | 0.270 | 25.49 | 6.88 |
| mo101 | h | Ouvrier professionnel II/OP poseur d'isolants rigides ou flexibles. (main-d'œuvre) | 0.270 | 21.93 | 5.92 |
| % | % | Coûts directs complémentaires | 2 % | 112.98 | 2.26 |
|  |  | Coûts directs |  |  | 115.24 |
