# Séparateur d'hydrocarbures en polyéthylène haute densité (PEHD/HDPE)

- Propriété du fichier: CYPE INGENIEROS, S.A.
- Format: FIEBDC-3/2002
- Devise: EUR
- Coûts indirects: 3.00 %
- Frais généraux: 13.00 %
- Bénéfice: 6.00 %
- TVA: 20.00 %

## A VRD et aménagements extérieurs

### AA Assainissement

#### AAL Traitement des eaux usées: éléments complémentaires

**AAL090** U Séparateur d'hydrocarbures en polyéthylène haute densité (PEHD/HDPE).
Séparateur d'hydrocarbures en polyéthylène haute densité (PEHD/HDPE), classe I selon NF EN 858, de 1,5 litres/s de débit maximal et de 1850x800x825 mm, constitué de bouche d'entrée de 125 mm de diamètre, déflecteur de débit, chambre de rétention de sables, zone avec filtre coalesceur, cuve de stockage d'hydrocarbures avec obturateur automatique et bouche de sortie de 125 mm de diamètre.
Inclut: Implantation. Mise en place. Connexion et contrôle de son bon fonctionnement.
Critère pour le métré: Nombre d'unités prévues, selon documentation graphique du Projet.
Critère pour le mémoire: On mesurera le nombre d'unités réellement exécutées selon les spécifications du Projet.

| Code | U | Désignation | Quantité | Prix | Montant |
|---|---|---|---|---|---|
| mt46jim010a | U | Séparateur d'hydrocarbures en polyéthylène haute densité (PEHD/HDPE), classe I selon NF EN 858, de 1,5 litres/s de débit maximal et de 1850x800x825 mm, constitué de bouche d'entrée de 125 mm de diamètre, déflecteur de débit, chambre de rétention de sables, zone avec filtre coalesceur, cuve de stockage d'hydrocarbures avec obturateur automatique et bouche de sortie de 125 mm de diamètre. (matériau) | 1.000 | 2482.48 | 2482.48 |
| mo008 | h | Compagnon professionnel III/CP2 plombier. (main-d'œuvre) | 1.000 | 30.20 | 30.20 |
| mo107 | h | Ouvrier professionnel II/OP plombier. (main-d'œuvre) | 1.000 | 25.99 | 25.99 |
| % | % | Frais de chantier des unités d'ouvrage | 2 % | 2538.67 | 50.77 |
|  |  | Coûts directs |  |  | 2589.44 |
