# Réservoir de stockage d'eau épurée

- Propriété du fichier: CYPE INGENIEROS, S.A.
- Format: FIEBDC-3/2002
- Devise: EUR
- Coûts indirects: 3.00 %
- Frais généraux: 13.00 %
- Bénéfice: 6.00 %
- TVA: 20.00 %

## A VRD et aménagements extérieurs

### AA Assainissement

#### AAS Traitement des eaux usées: stations d'épuration

**AAS020** U Réservoir de stockage d'eau épurée.
Réservoir de stockage d'eau épurée en polyéthylène haute densité, de 1150 litres, constitué d'un réservoir. Comprend le couvercle de registre et le cadre, le conduit de ventilation, le liquide nettoyeur et l'adhésif pour les tubes et les accessoires de PVC.
Inclut: Implantation. Nettoyage de la base d'appui du réservoir. Mise en place du réservoir. Connexion à la station d'épuration. Connexion du trop-plein au tuyau d'évacuation. Installation des conduits de ventilation. Positionnement du couvercle amovible en correspondance avec le couvercle d'inspection. Contrôle de son bon fonctionnement.
Critère pour le métré: Nombre d'unités prévues, selon documentation graphique du Projet.
Critère pour le mémoire: On mesurera le nombre d'unités réellement exécutées selon les spécifications du Projet.

| Code | U | Désignation | Quantité | Prix | Montant |
|---|---|---|---|---|---|
| mt46fer030a | U | Réservoir de stockage d'eau épurée en polyéthylène haute densité, de 1150 litres, constitué d'un réservoir. (matériau) | 1.000 | 655.16 | 655.16 |
| mt46fer040 | U | Trappe de visite, de 600 mm de diamètre. (matériau) | 1.000 | 71.94 | 71.94 |
| mt36tie010be | m | Tube en PVC, série B, de 40 mm de diamètre et 3 mm d'épaisseur, avec extrémité évasée, selon NF EN 1329-1, avec le prix augmenté de 20% pour cause d'accessoires et pièces spéciales. (matériau) | 3.000 | 2.05 | 6.15 |
| mt11var009 | l | Liquide nettoyeur pour collage par adhésif de tubes et accessoires en PVC. (matériau) | 0.030 | 37.60 | 1.13 |
| mt11var010 | l | Adhésif pour tubes et accessoires en PVC. (matériau) | 0.240 | 47.92 | 11.50 |
| mo008 | h | Compagnon professionnel III/CP2 plombier. (main-d'œuvre) | 1.200 | 30.20 | 36.24 |
| mo107 | h | Ouvrier professionnel II/OP plombier. (main-d'œuvre) | 1.200 | 25.99 | 31.19 |
| % | % | Frais de chantier des unités d'ouvrage | 2 % | 813.31 | 16.27 |
|  |  | Coûts directs |  |  | 829.58 |
