# Réservoir de stockage des eaux usées

- Propriété du fichier: CYPE INGENIEROS, S.A.
- Format: FIEBDC-3/2002
- Devise: EUR
- Coûts indirects: 3.00 %
- Frais généraux: 13.00 %
- Bénéfice: 6.00 %
- TVA: 20.00 %

## A VRD et aménagements extérieurs

### AA Assainissement

#### AAV Traitement des eaux usées: cuves de stockage

**AAV010** U Réservoir de stockage des eaux usées.
Réservoir de stockage des eaux usées en polyéthylène haute densité (PEHD/HDPE), de 10000 litres, avec bouche d'accès de 650 mm de diamètre avec couvercle, bouche d'entrée et bouche de sortie de 160 mm de diamètre.
Inclut: Implantation. Mise en place. Connexion et contrôle de son bon fonctionnement.
Critère pour le métré: Nombre d'unités prévues, selon documentation graphique du Projet.
Critère pour le mémoire: On mesurera le nombre d'unités réellement exécutées selon les spécifications du Projet.

| Code | U | Désignation | Quantité | Prix | Montant |
|---|---|---|---|---|---|
| mt46fdg010d | U | Réservoir de stockage des eaux usées en polyéthylène haute densité (PEHD/HDPE), de 10000 litres, avec bouche d'accès de 650 mm de diamètre avec couvercle, bouche d'entrée et bouche de sortie de 160 mm de diamètre. (matériau) | 1.000 | 4493.30 | 4493.30 |
| mo008 | h | Compagnon professionnel III/CP2 plombier. (main-d'œuvre) | 2.920 | 30.20 | 88.18 |
| mo107 | h | Ouvrier professionnel II/OP plombier. (main-d'œuvre) | 2.920 | 25.99 | 75.89 |
| % | % | Frais de chantier des unités d'ouvrage | 2 % | 4657.37 | 93.15 |
|  |  | Coûts directs |  |  | 4750.52 |
