# Équipement automatique de chlorage

- Propriété du fichier: CYPE INGENIEROS, S.A.
- Format: FIEBDC-3/2002
- Devise: EUR
- Coûts indirects: 3.00 %
- Frais généraux: 13.00 %
- Bénéfice: 6.00 %
- TVA: 20.00 %

## A VRD et aménagements extérieurs

### AB Bassins et équipements de piscine

#### ABE Équipements électriques

**ABE020** U Équipement automatique de chlorage.
Équipement automatique de chlorage et de sulfatage d'eau avec une pompe doseuse électronique. Comprend un régulateur de chlore et de PH, un réservoir de polyéthylène et des tuyaux de connexion.
Inclut: Mise en place et fixation de l'équipement. Mise en place et fixation des accessoires et des pièces spéciales. Vérification du fonctionnement correct de l'installation.
Critère pour le métré: Nombre d'unités prévues, selon documentation graphique du Projet.
Critère pour le mémoire: On mesurera le nombre d'unités réellement exécutées selon les spécifications du Projet.

| Code | U | Désignation | Quantité | Prix | Montant |
|---|---|---|---|---|---|
| mt47pec010 | U | Régulateur de chlore-pH. (matériau) | 1.000 | 2227.26 | 2227.26 |
| mt47pec020 | U | Pompe doseuse électronique de sulfate d'aluminium, y compris les accessoires. (matériau) | 1.000 | 1070.47 | 1070.47 |
| mt47pec030 | U | Réservoir de polyéthylène de 200 litres. (matériau) | 1.000 | 88.51 | 88.51 |
| mt47pec040 | U | Tubes, accessoires et produits complémentaires. (matériau) | 1.000 | 68.52 | 68.52 |
| mo008 | h | Compagnon professionnel III/CP2 plombier. (main-d'œuvre) | 1.800 | 30.20 | 54.36 |
| mo107 | h | Ouvrier professionnel II/OP plombier. (main-d'œuvre) | 1.800 | 25.99 | 46.78 |
| % | % | Frais de chantier des unités d'ouvrage | 2 % | 3555.90 | 71.12 |
|  |  | Coûts directs |  |  | 3627.02 |
