# Location d'un équipement de système Wellpoint

- Propriété du fichier: CYPE INGENIEROS, S.A.
- Format: FIEBDC-3/2002
- Devise: EUR
- Coûts indirects: 3.00 %
- Frais généraux: 13.00 %
- Bénéfice: 6.00 %
- TVA: 20.00 %

## A VRD et aménagements extérieurs

### AT Terrassement

#### ATP Systèmes de pompage

**ATP110** U Location d'un équipement de système Wellpoint.
Location journalière d'un équipement complet pour rabaissement du niveau phréatique, système de drainage Wellpoint, composé d'un maximum de 40 lances ou pointes filtrantes de 5 à 6 m de longueur, placées autour de l'aire à drainer et unies, via les flexibles de pression, à un collecteur périmétrique jusqu'à 70 m de longueur, par lequel l'eau est aspirée, grâce à une pompe de vidange de 8,8 kW de puissance.
Critère d'évaluation économique: Le prix comprend la maintenance et l'assurance de responsabilité civile.
Inclut: Révision périodique pour garantir son fonctionnement et conditions de sécurité.
Critère pour le métré: Nombre d'unités prévues, selon documentation graphique du Projet.
Critère pour le mémoire: Amortissement sous forme de location par jour, selon les conditions définies dans le contrat souscrit avec l'entreprise fournisseur.

| Code | U | Désignation | Quantité | Prix | Montant |
|---|---|---|---|---|---|
| mq12swp050a | U | Location par jour d' équipement d'un système de drainage Wellpoint, composé d'un maximum de 40 lances ou pointes filtrantes de 5 à 6 m de longueur, placées autour de l'aire à drainer et unies, via les flexibles de pression, à un collecteur périmétrique jusqu'à 70 m de longueur, par lequel l'eau est aspirée, grâce à une pompe de vidange de 8,8 kW de puissance. (matériel) | 1.000 | 90.17 | 90.17 |
| % | % | Frais de chantier des unités d'ouvrage | 2 % | 90.17 | 1.80 |
|  |  | Coûts directs |  |  | 91.97 |
