# Démolition d'une fondation en béton, pour éléments de mobilier urbain

- Propriété du fichier: CYPE INGENIEROS, S.A.
- Format: FIEBDC-3/2002
- Devise: EUR
- Coûts indirects: 3.00 %
- Frais généraux: 13.00 %
- Bénéfice: 6.00 %
- TVA: 20.00 %

## A VRD et aménagements extérieurs

### AV Espaces verts et mobilier urbain

#### AVD Démolition

**AVD090** m³ Démolition d'une fondation en béton, pour éléments de mobilier urbain.
Démolition d'une fondation en béton massif, pour éléments de mobilier urbain, avec rétro-pelleteuse équipée d'un brise-roche hydraulique, et chargement mécanique dans le camion ou la benne.
Inclut: Démolition de l'élément. Fragmentation des décombres en pièces maniables. Retrait et stockage des décombres. Nettoyage des restes d'ouvrage. Chargement mécanique des décombres dans le camion ou la benne.
Critère pour le métré: Volume mesuré selon documentation graphique du Projet.
Critère pour le mémoire: On mesurera le volume réellement démoli, mesuré comme différence entre les profils établis avant de commencer la démolition et ceux établis lors de la finalisation, approuvés par le directeur de l'exécution de l'ouvrage, selon les spécifications du Projet.

| Code | U | Désignation | Quantité | Prix | Montant |
|---|---|---|---|---|---|
| mq01exn050c | h | Pelleteuse sur pneus, de 85 kW, avec un brise-roche hydraulique. (matériel) | 0.200 | 72.80 | 14.56 |
| mq01ret010 | h | Mini rétro chargeuse sur pneus de 15 kW. (matériel) | 0.200 | 45.86 | 9.17 |
| mo113 | h | Ouvrier d'exécution I/OE1 construction. (main-d'œuvre) | 0.400 | 24.51 | 9.80 |
| % | % | Frais de chantier des unités d'ouvrage | 2 % | 33.53 | 0.67 |
|  |  | Coûts directs |  |  | 34.20 |
