# Rocaille

- Propriété du fichier: CYPE INGENIEROS, S.A.
- Format: FIEBDC-3/2002
- Devise: EUR
- Coûts indirects: 3.00 %
- Frais généraux: 13.00 %
- Bénéfice: 6.00 %
- TVA: 20.00 %

## A VRD et aménagements extérieurs

### AV Espaces verts et mobilier urbain

#### AVM Massifs et rocailles

**AVM020** m² Rocaille.
Rocaille mixte de pierres calcaires de cavité non travaillé (50 kg/m²), avec arbustes d'Abélia (Abelia x grandiflora) de 0,17-0,18 m de hauteur (1 U/m²), conifère nain de 0,3-0,4 m de hauteur (0,5 U/m²) et arbuste couvre-sol de 0,2-0,4 m de hauteur (1 U/m²).
Inclut: Nettoyage et préparation du terrain. Remodelage, bêchage et compostage du terrain. Mise en place de pierres. Distribution et plantation des arbustes. Recouvrement avec du terreau. Premier arrosage.
Critère pour le métré: Surface mesurée en projection horizontale, selon documentation graphique du Projet.
Critère pour le mémoire: On mesurera, en projection horizontale, la surface réellement exécutée selon les spécifications du Projet.

| Code | U | Désignation | Quantité | Prix | Montant |
|---|---|---|---|---|---|
| mt48ebp010a | U | Abélia (Abelia x grandiflora) de 0,17-0,18 m de hauteur; fourniture en container de 1,3 litres, D=14 cm. (matériau) | 1.000 | 6.40 | 6.40 |
| mt48adc060a | t | Pierres calcaires de cavité non travaillé, pour un usage décoratif. (matériau) | 0.050 | 107.21 | 5.36 |
| mt48ecr020a | U | Conifère nain de 0,3-0,4 m de hauteur, pour rocaille. (matériau) | 0.500 | 4.79 | 2.40 |
| mt48ecr020b | U | Arbuste couvre-sol de 0,2-0,4 m de hauteur, pour rocaille. (matériau) | 1.000 | 4.22 | 4.22 |
| mt48tie040 | kg | Terreau propre criblé. (matériau) | 4.000 | 0.03 | 0.12 |
| mt48tie020 | kg | Engrais minéral complexe NPK 15-15-15. (matériau) | 4.000 | 0.83 | 3.32 |
| mt08aaa010a | m³ | Eau. (matériau) | 0.050 | 1.50 | 0.08 |
| mo040 | h | Compagnon professionnel III/CP2 jardinier. (main-d'œuvre) | 0.250 | 29.25 | 7.31 |
| mo115 | h | Ouvrier jardinier. (main-d'œuvre) | 0.400 | 24.51 | 9.80 |
| % | % | Frais de chantier des unités d'ouvrage | 2 % | 39.01 | 0.78 |
|  |  | Coûts directs |  |  | 39.79 |
