# Barrière rabattable pour place de parking

- Propriété du fichier: CYPE INGENIEROS, S.A.
- Format: FIEBDC-3/2002
- Devise: EUR
- Coûts indirects: 3.00 %
- Frais généraux: 13.00 %
- Bénéfice: 6.00 %
- TVA: 20.00 %

## A VRD et aménagements extérieurs

### AV Espaces verts et mobilier urbain

#### AVT Bornes et potelets

**AVT060** U Barrière rabattable pour place de parking.
Barrière rabattable pour place de parking avec corps de tube en fer de 40 mm de diamètre, 600 mm de largeur et 500 mm de hauteur et ancrage par base carrée en fer et trois boulons à expansion, fermeture avec clé de sécurité, finition avec une peinture époxy couleur jaune. Comprend excavation, le dallage en béton C20/25 (X0(F); D20; S2; Cl 1,0) pour ancrage de la plaque de base et nettoyage. Totalement placée in situ.
Inclut: Implantation des alignements et des niveaux. Excavation. Réalisation de la base en béton. Mise en place et fixation des pièces.
Critère pour le métré: Nombre d'unités prévues, selon documentation graphique du Projet.
Critère pour le mémoire: On mesurera le nombre d'unités réellement exécutées selon les spécifications du Projet.

| Code | U | Désignation | Quantité | Prix | Montant |
|---|---|---|---|---|---|
| mt52mug040a | U | Barrière rabattable pour place de parking avec corps de tube en fer de 40 mm de diamètre, 600 mm de largeur et 500 mm de hauteur et ancrage par base carrée en fer et trois boulons à expansion, fermeture avec clé de sécurité, finition avec une peinture époxy couleur jaune. (matériau) | 1.000 | 147.00 | 147.00 |
| mt10hmf030p | m³ | Béton massif C20/25 (X0(F); D20; S2; Cl 1,0), prêt à l'emploi, selon NF EN 206. (matériau) | 0.100 | 115.00 | 11.50 |
| op00tal010 |  | Perceuse. | 1.000 | 0.00 | 0.00 |
| op00ato010 |  | Tournevis. | 1.000 | 0.00 | 0.00 |
| au00auh040 |  | Vibreur de béton, électrique. | 1.000 | 0.00 | 0.00 |
| mo041 | h | Compagnon professionnel III/CP2 VRD espaces publics. (main-d'œuvre) | 0.400 | 29.25 | 11.70 |
| mo087 | h | Ouvrier professionnel II/OP VRD espaces publics. (main-d'œuvre) | 0.400 | 26.02 | 10.41 |
| % | % | Frais de chantier des unités d'ouvrage | 2 % | 180.61 | 3.61 |
|  |  | Coûts directs |  |  | 184.22 |
