# Broyage des déchets de la construction

- Propriété du fichier: CYPE INGENIEROS, S.A.
- Format: FIEBDC-3/2002
- Devise: EUR
- Coûts indirects: 3.00 %
- Frais généraux: 13.00 %
- Bénéfice: 6.00 %
- TVA: 20.00 %

## D Gestion de déchets

### DN Non dangereux

#### DNE Broyage des déchets

**DNE010** m³ Broyage des déchets de la construction.
Broyage sur le chantier des déchets de construction et/ou de démolition constitués de pierre naturelle, avec des moyens mécaniques, avec capacité de traitement de de 100 à 400 t/h, et chargement dans le camion.
Critère pour le métré: Volume théorique, estimé à partir du poids et de la densité apparente des différents matériaux qui composent les déchets, selon documentation graphique du Projet.
Critère pour le mémoire: On mesurera, y compris le foisonnement, le volume de déchets réellement traité selon les spécifications du Projet.

| Code | U | Désignation | Quantité | Prix | Montant |
|---|---|---|---|---|---|
| mq05rcd020c | h | Équipement mobile de broyage et concassage pour déchets de construction et de démolition constitués de pierre naturelle, avec capacité de traitement de de 100 à 400 t/h. (matériel) | 0.005 | 107.00 | 0.54 |
| mq01pan010a | h | Chargeuse sur pneus de 120 kW/1,9 m³. (matériel) | 0.003 | 45.06 | 0.14 |
| mo020 | h | Compagnon professionnel III/CP2 construction. (main-d'œuvre) | 0.005 | 29.25 | 0.15 |
| % | % | Frais de chantier des unités d'ouvrage | 2 % | 0.83 | 0.02 |
|  |  | Coûts directs |  |  | 0.85 |
