# Redevance de déversement pour remise de déchets inertes à un gestionnaire autorisé

- Propriété du fichier: CYPE INGENIEROS, S.A.
- Format: FIEBDC-3/2002
- Devise: EUR
- Coûts indirects: 3.00 %
- Frais généraux: 13.00 %
- Bénéfice: 6.00 %
- TVA: 20.00 %

## D Gestion de déchets

### DN Non dangereux

#### DNF Déversement de déchets inertes

**DNF020** m³ Redevance de déversement pour remise de déchets inertes à un gestionnaire autorisé.
Redevance de déversement pour remise de déchets inertes de briques, tuiles et matériaux en terre cuite, produits sur chantier de construction et/ou de démolition, dans la décharge spécifiée.
Critère d'évaluation économique: Le prix ne comprend pas le transport.
Critère pour le métré: Volume théorique, estimé à partir du poids et de la densité apparente des différents matériaux qui composent les déchets, selon documentation graphique du Projet.
Critère pour le mémoire: On mesurera, y compris le foisonnement, le volume de déchets réellement remis selon les spécifications du Projet.

| Code | U | Désignation | Quantité | Prix | Montant |
|---|---|---|---|---|---|
| mq04res025ba | m³ | Redevance de déversement pour remise de déchets inertes de briques, tuiles et matériaux en terre cuite, produits sur chantier de construction et/ou de démolition, en la décharge spécifiée. (matériel) | 1.000 | 7.38 | 7.38 |
| % | % | Frais de chantier des unités d'ouvrage | 2 % | 7.38 | 0.15 |
|  |  | Coûts directs |  |  | 7.53 |
