# Imperméabilisation d'un joint de construction en contact avec l'eau, avec une bande en PVC-P

- Propriété du fichier: CYPE INGENIEROS, S.A.
- Format: FIEBDC-3/2002
- Devise: EUR
- Coûts indirects: 3.00 %
- Frais généraux: 13.00 %
- Bénéfice: 6.00 %
- TVA: 20.00 %

## E Enveloppe et finition extérieure

### EE Étanchéité: imperméabilisations

#### EEJ Joints

**EEJ090** m Imperméabilisation d'un joint de construction en contact avec l'eau, avec une bande en PVC-P.
Imperméabilisation d'un joint de construction, exposé à la pression hydrostatique, temporelle ou permanente, avec bande en PVC-P, de 150 mm de largeur et 3 mm d'épaisseur, couleur grise, placée bord à bord, à l'intérieur de l'élément structural, fixée avec colliers métalliques.
Inclut: Nettoyage du support. Mise en place du ruban. Fixation mécanique du ruban.
Critère pour le métré: Longueur mesurée selon documentation graphique du Projet.
Critère pour le mémoire: On mesurera la longueur réellement exécutée selon les spécifications du Projet.

| Code | U | Désignation | Quantité | Prix | Montant |
|---|---|---|---|---|---|
| mt15sjd100ab | m | Bande en PVC-P, de 150 mm de largeur et 3 mm d'épaisseur, couleur grise, pour étanchéisation de joints de construction intérieurs. (matériau) | 1.050 | 6.60 | 6.93 |
| mt15sjd115a | U | Collier métallique. (matériau) | 4.000 | 0.46 | 1.84 |
| au00auh070 |  | Fer à souder en forme de hachette, pour matériaux thermoplastiques. | 1.000 | 0.00 | 0.00 |
| mo032 | h | Compagnon professionnel III/CP2 poseur de produits imperméabilisants. (main-d'œuvre) | 0.100 | 29.25 | 2.93 |
| % | % | Frais de chantier des unités d'ouvrage | 2 % | 11.70 | 0.23 |
|  |  | Coûts directs |  |  | 11.93 |
