# Démontage de ferrures de porte d'entrée au logement

- Propriété du fichier: CYPE INGENIEROS, S.A.
- Format: FIEBDC-3/2002
- Devise: EUR
- Coûts indirects: 3.00 %
- Frais généraux: 13.00 %
- Bénéfice: 6.00 %
- TVA: 20.00 %

## E Enveloppe et finition extérieure

### EM Menuiseries extérieures

#### EMD Dépose

**EMD060** U Démontage de ferrures de porte d'entrée au logement.
Démontages de charnières, d'une poignée et d'une serrure dans une porte avec blindage d'entrée au logement de menuiserie en bois, avec des moyens manuels, et chargement manuel dans le camion ou la benne.
Inclut: Démontage de l'élément. Retrait et stockage du matériau démonté. Nettoyage des restes d'ouvrage. Chargement manuel du matériau démonté et des restes d'ouvrage dans le camion ou la benne.
Critère pour le métré: Nombre d'unités prévues, selon documentation graphique du Projet.
Critère pour le mémoire: On mesurera le nombre d'unités réellement démontées selon les spécifications du Projet.

| Code | U | Désignation | Quantité | Prix | Montant |
|---|---|---|---|---|---|
| mo058 | h | Ouvrier professionnel II/OP menuisier bois. (main-d'œuvre) | 0.357 | 26.23 | 9.36 |
| % | % | Frais de chantier des unités d'ouvrage | 2 % | 9.36 | 0.19 |
|  |  | Coûts directs |  |  | 9.55 |
