# Dépose d'une porte vitrée en verre trempé

- Propriété du fichier: CYPE INGENIEROS, S.A.
- Format: FIEBDC-3/2002
- Devise: EUR
- Coûts indirects: 3.00 %
- Frais généraux: 13.00 %
- Bénéfice: 6.00 %
- TVA: 20.00 %

## E Enveloppe et finition extérieure

### EV Vitrages

#### EVD Dépose

**EVD060** U Dépose d'une porte vitrée en verre trempé.
Dépose avec des moyens manuels d'une porte vitrée en verre trempé de 2090x796 mm d'épaisseur, sans détériorer les éléments constructifs auxquels elle est fixée, et chargement manuel dans le camion ou la benne.
Critère d'évaluation économique: Le prix comprend le démontage des accessoires et des ferrures.
Inclut: Démontage de l'élément. Retrait et stockage du matériau démonté. Nettoyage des restes d'ouvrage. Chargement manuel du matériau démonté et des restes d'ouvrage dans le camion ou la benne.
Critère pour le métré: Surface mesurée selon documentation graphique du Projet.
Critère pour le mémoire: On mesurera la surface réellement démontée selon les spécifications du Projet.

| Code | U | Désignation | Quantité | Prix | Montant |
|---|---|---|---|---|---|
| mo055 | h | Compagnon professionnel III/CP2 vitrier. (main-d'œuvre) | 0.850 | 29.16 | 24.79 |
| mo110 | h | Ouvrier professionnel II/OP vitrier. (main-d'œuvre) | 0.850 | 28.06 | 23.85 |
| % | % | Frais de chantier des unités d'ouvrage | 2 % | 48.64 | 0.97 |
|  |  | Coûts directs |  |  | 49.61 |
