# Rencontre d'une paroi intérieure ayant des panneaux de sectorisation avec un parement

- Propriété du fichier: CYPE INGENIEROS, S.A.
- Format: FIEBDC-3/2002
- Devise: EUR
- Coûts indirects: 3.00 %
- Frais généraux: 13.00 %
- Bénéfice: 6.00 %
- TVA: 20.00 %

## F Aménagements et finitions

### FC Cloisons

#### FCP Panneaux sandwich isolants

**FCP020** m Rencontre d'une paroi intérieure ayant des panneaux de sectorisation avec un parement.
Rencontre d'une paroi intérieure ayant des panneaux de sectorisation avec un parement constitué de: bande de laine minérale de 100 mm de largeur réalisée à partir de panneau rigide en laine minérale, selon NF EN 13162, de 30 mm d'épaisseur, cornière en tôle d'acier galvanisé, de 80x25 mm et 1,5 mm d'épaisseur y pièce d'arrêt en tôle pliée d'acier prélaqué, épaisseur 0,6 mm, développement 150 mm et 2 plis. Y compris la visserie pour la fixation des profilés métalliques.
Inclut: Implantation et découpe de l'isolant. Mise en place de l'isolant. Mise en place d'une cornière. Mise en place de l'isolant. Mise en place du profil d'arrêt.
Critère pour le métré: Longueur mesurée en grandeur réelle, selon documentation graphique du Projet.
Critère pour le mémoire: On mesurera, en grandeur réelle, la longueur réellement exécutée selon les spécifications du Projet.

| Code | U | Désignation | Quantité | Prix | Montant |
|---|---|---|---|---|---|
| mt16lra010a | m² | Panneau rigide en laine minérale, selon NF EN 13162, non revêtu, de 30 mm d'épaisseur, résistance thermique 0,85 m²K/W, conductivité thermique 0,035 W/(mK), Euroclasse A1 de réaction au feu selon NF EN 13501-1, capacité d'absorption d'eau à court terme <=1 kg/m² et coefficient de résistance à la diffusion de la vapeur d'eau 1. (matériau) | 0.200 | 11.44 | 2.29 |
| mt12psg400d | m | Cornière en tôle d'acier galvanisé, de 80x25 mm et 1,5 mm d'épaisseur. (matériau) | 1.000 | 2.51 | 2.51 |
| mt20rca010ja | m | Pièce d'arrêt en tôle pliée d'acier prélaqué, épaisseur 0,6 mm, développement 150 mm et 2 plis. (matériau) | 1.000 | 4.29 | 4.29 |
| mt13pst100a | U | Vis autoformeuse à tête fraisée, d'acier galvanisé, de 6 mm de diamètre et 40 mm de longueur. (matériau) | 10.000 | 0.18 | 1.80 |
| mt07emr100aa | U | Vis structurale en acier zingué, avec rondelle, de 7,5 mm de diamètre et 60 mm de longueur, à tête hexagonale, à visser directement dans le perçage réalisé dans le béton. (matériau) | 15.000 | 1.18 | 17.70 |
| mt12psg081j | U | Vis autoforeuse filet-tôle 3,5x11 mm. (matériau) | 5.000 | 0.01 | 0.05 |
| op00ato010 |  | Tournevis. | 1.000 | 0.00 | 0.00 |
| op00tal010 |  | Perceuse. | 1.000 | 0.00 | 0.00 |
| mo053 | h | Compagnon professionnel III/CP2 plaquiste. (main-d'œuvre) | 0.200 | 30.20 | 6.04 |
| mo100 | h | Ouvrier professionnel II/OP plaquiste. (main-d'œuvre) | 0.200 | 26.02 | 5.20 |
| % | % | Frais de chantier des unités d'ouvrage | 2 % | 39.88 | 0.80 |
|  |  | Coûts directs |  |  | 40.68 |
