# Isolation acoustique au bruit aérien d'une colonne de chute, avec des panneaux

- Propriété du fichier: CYPE INGENIEROS, S.A.
- Format: FIEBDC-3/2002
- Devise: EUR
- Coûts indirects: 3.00 %
- Frais généraux: 13.00 %
- Bénéfice: 6.00 %
- TVA: 20.00 %

## F Aménagements et finitions

### FI Isolations intérieures

#### FIT Conduits et tuyaux

**FIT090** m² Isolation acoustique au bruit aérien d'une colonne de chute, avec des panneaux.
Isolation acoustique au bruit aérien d'une colonne de chute, réalisée avec panneau multicouche, de 73 mm d'épaisseur totale, constitué d'un panneau en laine de roche de 48 mm d'épaisseur revêtu sur chacune de ses faces avec une plaque de plâtre, réalisant avec lui un caisson qui héberge la descente. Comprend le scellement des panneaux.
Inclut: Réalisation du caisson. Scellement des panneaux.
Critère pour le métré: Surface mesurée selon documentation graphique du Projet.
Critère pour le mémoire: On mesurera la surface réellement exécutée selon les spécifications du Projet.

| Code | U | Désignation | Quantité | Prix | Montant |
|---|---|---|---|---|---|
| mt16lrw070a | m² | Panneau multicouche, de 73 mm d'épaisseur totale, constitué d'un panneau en laine de roche de 48 mm d'épaisseur revêtu sur chacune de ses faces avec une plaque de plâtre, pour isolation acoustique des descentes. (matériau) | 1.050 | 42.56 | 44.69 |
| op00ato010 |  | Tournevis. | 1.000 | 0.00 | 0.00 |
| op00fre010 |  | Fraiseuse. | 1.000 | 0.00 | 0.00 |
| mo053 | h | Compagnon professionnel III/CP2 plaquiste. (main-d'œuvre) | 0.400 | 30.20 | 12.08 |
| mo100 | h | Ouvrier professionnel II/OP plaquiste. (main-d'œuvre) | 0.250 | 26.02 | 6.51 |
| % | % | Frais de chantier des unités d'ouvrage | 2 % | 63.28 | 1.27 |
|  |  | Coûts directs |  |  | 64.55 |
