# Escalier en ciseaux

- Propriété du fichier: CYPE INGENIEROS, S.A.
- Format: FIEBDC-3/2002
- Devise: EUR
- Coûts indirects: 3.00 %
- Frais généraux: 13.00 %
- Bénéfice: 6.00 %
- TVA: 20.00 %

## F Aménagements et finitions

### FJ Escaliers préfabriqués

#### FJE Escamotables

**FJE020** U Escalier en ciseaux.
Escalier rétractile extensible en ciseaux pour terrasse, d'acier galvanisé, avec ouverture et fermeture manuelles, pour franchir une hauteur entre étages de 220 à 250 cm et pour une ouverture de 100x70 cm, trappe en bois laqué blanc, de 65 mm d'épaisseur, constituée de deux panneaux contreplaqués avec lame intermédiaire en laine de roche et trappe en bois de 60 cm de hauteur, placé avec du mortier de ciment, industriel, M-5. Totalement monté.
Inclut: Implantation et fixation du caisson. Mise en place de l'escalier et du couvercle. Scellement des joints avec du silicone neutre.
Critère pour le métré: Nombre d'unités prévues, selon documentation graphique du Projet.
Critère pour le mémoire: On mesurera le nombre d'unités réellement exécutées selon les spécifications du Projet.

| Code | U | Désignation | Quantité | Prix | Montant |
|---|---|---|---|---|---|
| mt44etm040ga | U | Escalier rétractile extensible en ciseaux pour terrasse, d'acier galvanisé, avec ouverture et fermeture manuelles, pour franchir une hauteur entre étages de 220 à 250 cm et pour une ouverture de 100x70 cm, trappe en bois laqué blanc, de 65 mm d'épaisseur, constituée de deux panneaux contreplaqués avec lame intermédiaire en laine de roche et trappe en bois de 60 cm de hauteur à encastrer dans le support. (matériau) | 1.000 | 1183.40 | 1183.40 |
| mt15sja100 | U | Cartouche de mastic de silicone neutre. (matériau) | 1.000 | 3.13 | 3.13 |
| mt08aaa010a | m³ | Eau. (matériau) | 0.037 | 1.50 | 0.06 |
| mt09mif010ca | t | Mortier industriel pour maçonnerie, de ciment, couleur grise, catégorie M-5 (résistance à la compression 5 N/mm²), fourni en sacs, selon NF EN 998-2. (matériau) | 0.203 | 53.48 | 10.86 |
| op00ato010 |  | Tournevis. | 1.000 | 0.00 | 0.00 |
| op00tal010 |  | Perceuse. | 1.000 | 0.00 | 0.00 |
| mo011 | h | Compagnon professionnel III/CP2 monteur. (main-d'œuvre) | 5.000 | 30.20 | 151.00 |
| mo080 | h | Ouvrier professionnel II/OP monteur. (main-d'œuvre) | 5.540 | 26.02 | 144.15 |
| % | % | Frais de chantier des unités d'ouvrage | 2 % | 1492.60 | 29.85 |
|  |  | Coûts directs |  |  | 1522.45 |
