# Faux plafond continu en dalles de plâtre

- Propriété du fichier: CYPE INGENIEROS, S.A.
- Format: FIEBDC-3/2002
- Devise: EUR
- Coûts indirects: 3.00 %
- Frais généraux: 13.00 %
- Bénéfice: 6.00 %
- TVA: 20.00 %

## F Aménagements et finitions

### FL Revêtements de plafonds

#### FLN Plafonds suspendus non démontables, en plaques de plâtre

**FLN010** m² Faux plafond continu en dalles de plâtre.
Faux plafond continu suspendu, situé à une hauteur inférieure à 4 m, constitué de dalles de plâtre avec nervures, de 100x60 cm, avec bord droit et finition lisse, suspendues du plancher avec des étoupes suspendues en pâte de plâtre et des fibres végétales, réparties uniformément (3 fixations/m²) et séparées des parements verticaux d'au moins 5 mm. Comprend la pâte de plâtre pour le collage des bords des plaques et le jointoiement de la face visible et l'enduit final.
Inclut: Tracé dans les murs du niveau du faux plafond. Mise en place et fixation des étoupes. Découpe des plaques. Mise en place des plaques. Résolution des rencontres et des points singuliers. Réalisation des orifices pour le passage des tubes de l'installation électrique. Enduit des plaques avec une pâte de plâtre. Passage de la canalisation de protection du câblage électrique.
Critère pour le métré: Surface mesurée entre les parements, selon documentation graphique du Projet, sans déduire les trémies pour les installations.
Critère pour le mémoire: On mesurera la surface réellement exécutée selon les spécifications du Projet, sans décompter les trémies pour les installations.

| Code | U | Désignation | Quantité | Prix | Montant |
|---|---|---|---|---|---|
| mt12fpe010b | m² | Dalle de plâtre avec nervures, de 100x60 cm et de 8 mm d'épaisseur (20 mm d'épaisseur totale, y compris les nervures), avec bord droit et finition lisse, sans revêtement, pour faux plafonds. (matériau) | 1.050 | 3.11 | 3.27 |
| mt12fac010 | kg | Fibres végétales en rouleaux. (matériau) | 0.220 | 1.35 | 0.30 |
| mt09pes010 | m³ | Pâte de plâtre, selon NF EN 13279-1. (matériau) | 0.006 | 173.60 | 1.04 |
| op00fre010 |  | Fraiseuse. | 1.000 | 0.00 | 0.00 |
| mo035 | h | Compagnon professionnel III/CP2 poseur de faux plafonds en dalles et de moulures. (main-d'œuvre) | 0.211 | 29.25 | 6.17 |
| mo117 | h | Ouvrier poseur de faux plafonds en dalles et de moulures. (main-d'œuvre) | 0.211 | 24.51 | 5.17 |
| % | % | Frais de chantier des unités d'ouvrage | 2 % | 15.95 | 0.32 |
|  |  | Coûts directs |  |  | 16.27 |
