# Peinture naturelle d'origine végétale sur parement intérieur en mortier de ciment

- Propriété du fichier: CYPE INGENIEROS, S.A.
- Format: FIEBDC-3/2002
- Devise: EUR
- Coûts indirects: 3.00 %
- Frais généraux: 13.00 %
- Bénéfice: 6.00 %
- TVA: 20.00 %

## F Aménagements et finitions

### FP Peintures

#### FPN Peintures naturelles d'origine végétale

**FPN020** m² Peinture naturelle d'origine végétale sur parement intérieur en mortier de ciment.
Application manuelle de deux couches de peinture naturelle d'origine végétale, avec un contenu très bas de composés organiques volatiles (COV), couleur blanche, finition satinée, texture lisse, diluées avec 5 à 8% d'eau, (rendement: 0,077 l/m² chaque couche); application préalable d'une couche d'impression naturelle d'origine végétale, couleur blanche, finition mate, texture lisse, sur parement intérieur en mortier de ciment, vertical, jusqu'à 3 m de hauteur.
Critère d'évaluation économique: Le prix comprend la protection des éléments du contour qui pourraient être affectés pendant les travaux et la résolution des points singuliers.
Inclut: Préparation du support. Application d'une couche de fond. Application de deux couches de finition.
Critère pour le métré: Surface mesurée selon documentation graphique du Projet, avec le même critère que le support de base.
Critère pour le mémoire: On mesurera la surface réellement exécutée selon les spécifications du Projet, avec le même critère que le support de base.

| Code | U | Désignation | Quantité | Prix | Montant |
|---|---|---|---|---|---|
| mt27pnv010a | l | Impression naturelle d'origine végétale pour intérieur, à base d'huile végétale en dispersion aqueuse, craie, dioxyde de titane et éthers de cellulose, couleur blanche, finition mate, texture lisse, sans substances organiques volatiles (VOC) d'origine pétrolière et avec un contenu de substances organiques volatiles (VOC) < 5 g/l; à appliquer à la brosse, au rouleau ou au pistolet. (matériau) | 0.102 | 9.83 | 1.00 |
| mt27pnv020a | l | Peinture naturelle d'origine végétale pour intérieur, à base d'huile végétale en dispersion aqueuse, craie, dioxyde de titane, éthers de cellulose et additifs accélérateurs de séchage, couleur blanche, finition satinée, texture lisse, sans substances organiques volatiles (VOC) d'origine pétrolière et avec un contenu de substances organiques volatiles (VOC) < 1 g/l; à appliquer à la brosse, au rouleau ou au pistolet. (matériau) | 0.154 | 18.69 | 2.88 |
| op00tal020 |  | Malaxeur électrique. | 1.000 | 0.00 | 0.00 |
| mo038 | h | Compagnon professionnel III/CP2 peintre. (main-d'œuvre) | 0.156 | 29.25 | 4.56 |
| mo076 | h | Ouvrier professionnel II/OP peintre. (main-d'œuvre) | 0.141 | 26.02 | 3.67 |
| % | % | Frais de chantier des unités d'ouvrage | 2 % | 12.11 | 0.24 |
|  |  | Coûts directs |  |  | 12.35 |
