# Protection de poteau, en mousse de polyuréthane de haute densité

- Propriété du fichier: CYPE INGENIEROS, S.A.
- Format: FIEBDC-3/2002
- Devise: EUR
- Coûts indirects: 3.00 %
- Frais généraux: 13.00 %
- Bénéfice: 6.00 %
- TVA: 20.00 %

## F Aménagements et finitions

### FR Protections

#### FRL Protections de poteaux

**FRL010** m² Protection de poteau, en mousse de polyuréthane de haute densité.
Protection de poteau circulaire, en mousse de polyuréthane de haute densité, de 50 mm d'épaisseur, avec recouvrement de PVC, couleur à choisir. Mise en place: fixée à la surface support avec fermeture cachée et bande de velcro.
Inclut: Implantation. Montage et fixation.
Critère pour le métré: Surface mesurée selon documentation graphique du Projet.
Critère pour le mémoire: On mesurera la surface réellement exécutée selon les spécifications du Projet.

| Code | U | Désignation | Quantité | Prix | Montant |
|---|---|---|---|---|---|
| mt53pdi180a | m² | Protection de poteau circulaire, en mousse de polyuréthane de haute densité, de 50 mm d'épaisseur, avec recouvrement de PVC, couleur à choisir, repoussant l'eau, avec fermeture cachée et bande de velcro, pour fixation à la surface support, Euroclasse B-s1, d0 de réaction au feu, selon NF EN 13501-1. (matériau) | 1.000 | 75.00 | 75.00 |
| mo080 | h | Ouvrier professionnel II/OP monteur. (main-d'œuvre) | 0.150 | 26.02 | 3.90 |
| % | % | Frais de chantier des unités d'ouvrage | 2 % | 78.90 | 1.58 |
|  |  | Coûts directs |  |  | 80.48 |
