# Store enrouleur en tissu ignifuge opaque

- Propriété du fichier: CYPE INGENIEROS, S.A.
- Format: FIEBDC-3/2002
- Devise: EUR
- Coûts indirects: 3.00 %
- Frais généraux: 13.00 %
- Bénéfice: 6.00 %
- TVA: 20.00 %

## F Aménagements et finitions

### FT Stores et rideaux

#### FTS Stores

**FTS050** U Store enrouleur en tissu ignifuge opaque.
Store enrouleur, de 1000 mm de largeur et 1200 mm de hauteur, avec tissu ignifuge opaque, en polyester enrobé de PVC, avec la face extérieure de couleur gris clair et la face intérieure de couleur grise, actionnement manuel avec chaînette en PVC pour manoeuvre de levage, du côté droit; fixé sur la paroi avec des ancrages mécaniques. Comprend ferrures et les accessoires.
Inclut: Implantation. Ancrage au parement des élément de fixation. Montage du store enrouleur. Montage des accessoires de l'actionnement.
Critère pour le métré: Nombre d'unités prévues, selon documentation graphique du Projet.
Critère pour le mémoire: On mesurera le nombre d'unités réellement exécutées selon les spécifications du Projet.

| Code | U | Désignation | Quantité | Prix | Montant |
|---|---|---|---|---|---|
| mt44stm013aba | U | Store enrouleur, de 1000 mm de largeur et 1200 mm de hauteur, avec tissu ignifuge opaque, en polyester enrobé de PVC, avec la face extérieure de couleur gris clair et la face intérieure de couleur grise, y compris les ancrages mécaniques pour la fixation au support. (matériau) | 1.000 | 127.07 | 127.07 |
| mt44stm020a | U | Kit pour l'actionnement de store enrouleur, avec chaînette en PVC pour manoeuvre de levage, du côté droit. (matériau) | 1.000 | 9.70 | 9.70 |
| op00tal010 |  | Perceuse. | 1.000 | 0.00 | 0.00 |
| mo011 | h | Compagnon professionnel III/CP2 monteur. (main-d'œuvre) | 0.506 | 30.20 | 15.28 |
| mo080 | h | Ouvrier professionnel II/OP monteur. (main-d'œuvre) | 0.760 | 26.02 | 19.78 |
| % | % | Frais de chantier des unités d'ouvrage | 2 % | 171.83 | 3.44 |
|  |  | Coûts directs |  |  | 175.27 |
