# Contreventement de mur porteur à ossature légère de profilés (light steel framing) avec panneau structural

- Propriété du fichier: CYPE INGENIEROS, S.A.
- Format: FIEBDC-3/2002
- Devise: EUR
- Coûts indirects: 3.00 %
- Frais généraux: 13.00 %
- Bénéfice: 6.00 %
- TVA: 20.00 %

## G Structure et gros oeuvre

### GM Murs

#### GML Ossature légère métallique

**GML030** m² Contreventement de mur porteur à ossature légère de profilés (light steel framing) avec panneau structural.
Contreventement de mur extérieur à ossature légère de profilés (light steel framing), des deux côtés, avec panneau structural contreplaqué en bois de pin de Monterey (Pinus radiata), pour extérieur, selon NF EN 636, de 18 mm d'épaisseur, avec bords droits, fixé à la structure avec vis autoforeuses à tête fraisée, d'acier galvanisé, de 5,5 mm de diamètre et 76 mm de longueur.
Inclut: Implantation et marquage des axes. Préparation et découpe des panneaux. Fixation des panneaux à la structure.
Critère pour le métré: Surface mesurée selon documentation graphique du Projet, sans déduire les ouvertures inférieures à 1 m² et en déduisant, dans les ouvertures de surface supérieure à 1 m², l'excès sur 1 m².
Critère pour le mémoire: On mesurera la surface réellement exécutée selon les spécifications du Projet, sans déduire les ouvertures inférieures à 1 m² et en déduisant, dans les ouvertures de surface supérieure à 1 m², l'excès sur 1 m².

| Code | U | Désignation | Quantité | Prix | Montant |
|---|---|---|---|---|---|
| mt07tdm060b | m² | Panneau structural contreplaqué en bois de pin de Monterey (Pinus radiata), pour extérieur, selon NF EN 636, de 18 mm d'épaisseur, avec bords droits, Euroclasse D-s2, d0 de réaction au feu, selon NF EN 13501-1, classe E1 en émission de formaldéhyde, selon NF EN 13986. (matériau) | 2.000 | 17.02 | 34.04 |
| mt13pst110a | U | Vis autoforeuse à tête fraisée, d'acier galvanisé, de 5,5 mm de diamètre et 76 mm de longueur. (matériau) | 16.667 | 0.17 | 2.83 |
| op00cep010 |  | Varlope. | 1.000 | 0.00 | 0.00 |
| op00cor050 |  | Coupeuse manuelle de bois, à disque. | 1.000 | 0.00 | 0.00 |
| mo048 | h | Compagnon professionnel III/CP2 charpentier bois. (main-d'œuvre) | 0.320 | 30.72 | 9.83 |
| mo095 | h | Ouvrier professionnel II/OP charpentier bois. (main-d'œuvre) | 0.160 | 27.32 | 4.37 |
| % | % | Frais de chantier des unités d'ouvrage | 2 % | 51.07 | 1.02 |
|  |  | Coûts directs |  |  | 52.09 |
