# Couche principale d'une façade ventilée, de panneaux sandwich isolants, en acier

- Propriété du fichier: CYPE INGENIEROS, S.A.
- Format: FIEBDC-3/2002
- Devise: EUR
- Coûts indirects: 3.00 %
- Frais généraux: 13.00 %
- Bénéfice: 6.00 %
- TVA: 20.00 %

## G Structure et gros oeuvre

### GM Murs

#### GMS Panneaux sandwich isolants

**GMS010** m² Couche principale d'une façade ventilée, de panneaux sandwich isolants, en acier.
Couche principale d'une façade ventilée, de panneaux sandwich isolants en acier, de 80 mm d'épaisseur et 1000 mm de largeur, constitués de face extérieure métallique de tôle nervurée, finition prélaquée, de 0,6 mm d'épaisseur, face intérieure métallique de tôle micronervurée, finition prélaquée, de 0,6 mm d'épaisseur et âme isolante de mousse de polyisocyanurate de densité moyenne 40 kg/m³, conductivité thermique 0,03 W/(mK), Euroclasse B-s2, d0 de réaction au feu, selon NF EN 13501-1, placés en position verticale et fixés mécaniquement avec système de fixation visible à une structure porteuse ou ossature secondaire. Comprend les accessoires de fixation des panneaux et le ruban flexible de butyle, adhésif double face, pour le scellement d'étanchéité des recouvrements entre panneaux sandwich.
Critère d'évaluation économique: Le prix ne comprend pas la structure support.
Inclut: Implantation des panneaux. Découpe, préparation et mise en place des panneaux. Résolution des points singuliers. Scellement des joints. Fixation mécanique des panneaux.
Critère pour le métré: Surface mesurée selon documentation graphique du Projet, sans dupliquer les coins ni les rencontres, en déduisant les ouvertures de surface supérieure à 3 m².
Critère pour le mémoire: On mesurera la surface réellement exécutée selon les spécifications du Projet, sans dupliquer les coins ni les rencontres, en déduisant les ouvertures de surface supérieure à 3 m².

| Code | U | Désignation | Quantité | Prix | Montant |
|---|---|---|---|---|---|
| mt12ppl120a | m² | Panneau sandwich isolant en acier, pour façades, de 80 mm d'épaisseur et 1000 mm de largeur, constitué de face extérieure métallique de tôle nervurée, finition prélaquée, de 0,6 mm d'épaisseur, face intérieure métallique de tôle micronervurée, finition prélaquée, de 0,6 mm d'épaisseur et âme isolante de mousse de polyisocyanurate de densité moyenne 40 kg/m³, conductivité thermique 0,03 W/(mK), Euroclasse B-s2, d0 de réaction au feu, selon NF EN 13501-1; avec joint à rainure et languette et accessoires. (matériau) | 1.050 | 25.40 | 26.67 |
| mt13ccg030h | U | Vis autoformeuse de 6,5x130 mm d'acier inoxydable, avec rondelle. (matériau) | 8.000 | 0.87 | 6.96 |
| mt13dcp020a | m | Ruban flexible de butyle, adhésif double face, pour le scellement d'étanchéité des recouvrements entre panneaux sandwich. (matériau) | 2.000 | 2.05 | 4.10 |
| mt12www020tdhe | m | Tôle pliée en acier galvanisé prélaqué, de 0,6 mm d'épaisseur, 60 cm de développement et 5 plis, avec rivets pour la liaison des tôles entre elles. (matériau) | 0.400 | 11.03 | 4.41 |
| mt12www020wedc | m | Tôle pliée en acier galvanisé prélaqué, de 0,8 mm d'épaisseur, 30 cm de développement et 3 plis, avec rivets pour la liaison des tôles entre elles. (matériau) | 0.300 | 5.95 | 1.79 |
| op00ciz010 |  | Cisaille. | 1.000 | 0.00 | 0.00 |
| op00roe010 |  | Grignoteuse. | 1.000 | 0.00 | 0.00 |
| op00ato010 |  | Tournevis. | 1.000 | 0.00 | 0.00 |
| op00tal010 |  | Perceuse. | 1.000 | 0.00 | 0.00 |
| mo051 | h | Compagnon professionnel III/CP2 monteur de parois industrielles. (main-d'œuvre) | 0.230 | 30.20 | 6.95 |
| mo098 | h | Ouvrier professionnel II/OP monteur de parois industrielles. (main-d'œuvre) | 0.230 | 26.02 | 5.98 |
| % | % | Frais de chantier des unités d'ouvrage | 2 % | 56.86 | 1.14 |
|  |  | Coûts directs |  |  | 58.00 |
