# Revêtement d'about de plancher avec planelles en terre cuite avec isolation, à revêtir, en maçonnerie de briques en terre cuite Monomur

- Propriété du fichier: CYPE INGENIEROS, S.A.
- Format: FIEBDC-3/2002
- Devise: EUR
- Coûts indirects: 3.00 %
- Frais généraux: 13.00 %
- Bénéfice: 6.00 %
- TVA: 20.00 %

## G Structure et gros oeuvre

### GR Rives de plancher

#### GRT Planelles en terre cuite

**GRT030** m Revêtement d'about de plancher avec planelles en terre cuite avec isolation, à revêtir, en maçonnerie de briques en terre cuite Monomur.
Revêtement d'about de plancher de 20 cm d'épaisseur, en maçonnerie de briques en terre cuite Monomur, avec planelles isolées en terre cuite associées par collage à une plaque isolante de polystyrène expansé élastifié avec du graphite, 1,5 m²K/W de résistance thermique, 800x100x200 mm, à revêtir. POSE: avec du mortier à joints minces.
Inclut: Mise en place et à l'aplomb, nivellement et alignement. Nettoyage du parement.
Critère pour le métré: Longueur mesurée par son plus grand développement linéaire, selon documentation graphique du Projet.
Critère pour le mémoire: On mesurera, par son plus grand développement linéaire, la longueur réellement exécutée selon les spécifications du Projet.

| Code | U | Désignation | Quantité | Prix | Montant |
|---|---|---|---|---|---|
| mt04bwi018fxi | U | Planelle isolée en terre cuite à revêtir associée par collage à une plaque isolante de polystyrène expansé élastifié avec du graphite, 1,5 m²K/W de résistance thermique, 800x100x200 mm, en abouts de plancher de 20 cm d'épaisseur. (matériau) | 1.230 | 27.26 | 33.53 |
| mt09mif060a | kg | Mortier à joints minces, composé de ciment, résine, sable siliceux et additifs spécifiques, fourni en sacs de 25 kg, gâché sur chantier avec une proportion en volume de 1/3. (matériau) | 0.164 | 0.53 | 0.09 |
| op00sie030 |  | Scie à disque de diamant, pour table de travail, à coupe humide. | 1.000 | 0.00 | 0.00 |
| mo114 | h | Ouvrier d'exécution I/OE1 construction pour des travaux de maçonnerie. (main-d'œuvre) | 0.120 | 24.51 | 2.94 |
| mo021 | h | Compagnon professionnel III/CP2 construction pour des travaux de maçonnerie. (main-d'œuvre) | 0.120 | 29.25 | 3.51 |
| % | % | Frais de chantier des unités d'ouvrage | 2 % | 40.07 | 0.80 |
|  |  | Coûts directs |  |  | 40.87 |
