# Transport, mise en oeuvre et retrait d'un équipement complet pour la réalisation d'ancrages au terrain

- Propriété du fichier: CYPE INGENIEROS, S.A.
- Format: FIEBDC-3/2002
- Devise: EUR
- Coûts indirects: 3.00 %
- Frais généraux: 13.00 %
- Bénéfice: 6.00 %
- TVA: 20.00 %

## G Structure et gros oeuvre

### GS Structures enterrées et semi-enterrées

#### GSB Ouvrages de soutènement en BA

**GSB200** U Transport, mise en oeuvre et retrait d'un équipement complet pour la réalisation d'ancrages au terrain.
Transport, mise en oeuvre et retrait d'un équipement complet de perforation et de tension, pour la réalisation d'ancrages au terrain dans des murs, à une distance d'entre 50 et 100 km.
Critère d'évaluation économique: Le prix comprend le déplacement au chantier du personnel spécialisé et le déplacement de l'équipement aux différents emplacements sur le chantier.
Inclut: Transport au chantier. Montage de l'équipement. Démontage de l'équipement. Retrait de l'équipement>.
Critère pour le métré: Nombre d'unités prévues, selon documentation graphique du Projet.
Critère pour le mémoire: On mesurera le nombre d'unités réellement exécutées selon les spécifications du Projet.

| Code | U | Désignation | Quantité | Prix | Montant |
|---|---|---|---|---|---|
| mq03pan010b | U | Transport, mise en oeuvre et retrait d'équipement complet pour réalisation d'ancrages au terrain, à une distance d'entre 50 et 100 km. (matériel) | 1.000 | 4647.59 | 4647.59 |
| % | % | Frais de chantier des unités d'ouvrage | 2 % | 4647.59 | 92.95 |
|  |  | Coûts directs |  |  | 4740.54 |
