# Réparation de l'excavation des parties alternées dans les parois moulées

- Propriété du fichier: CYPE INGENIEROS, S.A.
- Format: FIEBDC-3/2002
- Devise: EUR
- Coûts indirects: 3.00 %
- Frais généraux: 13.00 %
- Bénéfice: 6.00 %
- TVA: 20.00 %

## G Structure et gros oeuvre

### GS Structures enterrées et semi-enterrées

#### GSB Ouvrages de soutènement en BA

**GSB070** m² Réparation de l'excavation des parties alternées dans les parois moulées.
Réparation de l'excavation des parties alternées dans des parois moulées, en excavant de nouveau la surface détériorée du fait des éboulements et des écroulements incontrôlés du terrain, postérieure à la réalisation du remblai des cavités avec un mortier pauvre en ciment.
Critère d'évaluation économique: Le prix ne comprend pas le mortier pauvre en ciment.
Inclut: Excavation en couches horizontales successives et extraction des terres. Chargement des matériaux excavés dans le camion.
Critère pour le métré: Surface estimée selon l'étude géotechnique du terrain.
Critère pour le mémoire: On mesurera la surface de la paroi moulée réellement excavée selon les spécifications du Projet.

| Code | U | Désignation | Quantité | Prix | Montant |
|---|---|---|---|---|---|
| mq03pae070 | h | Matériel pour la réparation de l'excavation détériorée de parties alternées dans des écrans, en excavant de nouveau la surface détériorée du fait des éboulements et des écroulements incontrôlés du terrain. (matériel) | 0.850 | 95.95 | 81.56 |
| mo020 | h | Compagnon professionnel III/CP2 construction. (main-d'œuvre) | 0.400 | 29.25 | 11.70 |
| mo113 | h | Ouvrier d'exécution I/OE1 construction. (main-d'œuvre) | 0.400 | 24.51 | 9.80 |
| % | % | Frais de chantier des unités d'ouvrage | 2 % | 103.06 | 2.06 |
|  |  | Coûts directs |  |  | 105.12 |
