# Utilisation d'un trépan pour la réalisation de parois moulées

- Propriété du fichier: CYPE INGENIEROS, S.A.
- Format: FIEBDC-3/2002
- Devise: EUR
- Coûts indirects: 3.00 %
- Frais généraux: 13.00 %
- Bénéfice: 6.00 %
- TVA: 20.00 %

## G Structure et gros oeuvre

### GS Structures enterrées et semi-enterrées

#### GSB Ouvrages de soutènement en BA

**GSB080** h Utilisation d'un trépan pour la réalisation de parois moulées.
Perforation via l'utilisation d'un trépan, dans de la roche ou des couches dures du terrain pour l'encastrement des panneaux de la paroi moulée, ou le piquage des zones dures du terrain, qui bloquent l'excavation avec une benne preneuse, pour la formation de la paroi moulée.
Critère d'évaluation économique: Le prix comprend le déplacement, le montage et le démontage sur site de l'équipement de perforation.
Inclut: Montage de l'équipement. Perforation du terrain. Démontage de l'équipement. Nettoyage de la zone affectée.
Critère pour le métré: Temps estimé selon l'étude géotechnique du terrain.
Critère pour le mémoire: Amortissement sous forme de location à l'heure, selon les conditions définies dans le contrat souscrit avec l'entreprise fournisseur.

| Code | U | Désignation | Quantité | Prix | Montant |
|---|---|---|---|---|---|
| mq03pae080 | h | Trépan. (matériel) | 1.000 | 256.01 | 256.01 |
| % | % | Frais de chantier des unités d'ouvrage | 2 % | 256.01 | 5.12 |
|  |  | Coûts directs |  |  | 261.13 |
