# Régularisation de l'avant d'une paroi moulée

- Propriété du fichier: CYPE INGENIEROS, S.A.
- Format: FIEBDC-3/2002
- Devise: EUR
- Coûts indirects: 3.00 %
- Frais généraux: 13.00 %
- Bénéfice: 6.00 %
- TVA: 20.00 %

## G Structure et gros oeuvre

### GS Structures enterrées et semi-enterrées

#### GSB Ouvrages de soutènement en BA

**GSB180** m² Régularisation de l'avant d'une paroi moulée.
Régularisation des parements verticaux de l'avant d'une paroi moulée en béton armé, à l'aide d'une fraiseuse, en dégrossissant de 3 à 5 cm d'épaisseur pour supprimer les saillies résultant du bétonnage contre le terrain, et décaper la surface avec finition rugueuse, à revêtir, et chargement des décombres dans le camion ou la benne.
Inclut: Fraisage de la partie avant de la paroi moulée. Retrait et stockage des décombres. Chargement des décombres dans le camion ou la benne.
Critère pour le métré: Surface mesurée selon documentation graphique du Projet.
Critère pour le mémoire: On mesurera la surface réellement exécutée selon les spécifications du Projet.

| Code | U | Désignation | Quantité | Prix | Montant |
|---|---|---|---|---|---|
| mq03fre010a | h | Équipement de fraisage, pour paroi moulée. (matériel) | 0.155 | 72.80 | 11.28 |
| mq01pan070b | h | Mini pelle chargeuse sur pneus, de 52 kW/1 m³ kW. (matériel) | 0.022 | 36.80 | 0.81 |
| % | % | Frais de chantier des unités d'ouvrage | 2 % | 12.09 | 0.24 |
|  |  | Coûts directs |  |  | 12.33 |
