# Tête d'ancrage permanent pour paroi moulée

- Propriété du fichier: CYPE INGENIEROS, S.A.
- Format: FIEBDC-3/2002
- Devise: EUR
- Coûts indirects: 3.00 %
- Frais généraux: 13.00 %
- Bénéfice: 6.00 %
- TVA: 20.00 %

## G Structure et gros oeuvre

### GS Structures enterrées et semi-enterrées

#### GSB Ouvrages de soutènement en BA

**GSB230** U Tête d'ancrage permanent pour paroi moulée.
Tête d'ancrage permanent, pour 3 câbles tressés en acier, de 0,6" (15,2 mm) de diamètre nominal, constituée de plaque de répartition de 250x250x25 mm, cale triangulaire de friction d'acier, protection externe avec capuchon en plastique de 160 mm de diamètre, joints de néoprène et visserie.
Inclut: Mise en place de la tête d'ancrage.
Critère pour le métré: Nombre d'unités prévues, selon documentation graphique du Projet.
Critère pour le mémoire: On mesurera le nombre d'unités réellement exécutées selon les spécifications du Projet.

| Code | U | Désignation | Quantité | Prix | Montant |
|---|---|---|---|---|---|
| mt07aav100a | U | Tête d'ancrage permanent, pour 3 câbles tressés en acier, de 0,6" (15,2 mm) de diamètre nominal, constituée de plaque de répartition de 250x250x25 mm, cale triangulaire de friction d'acier, protection externe avec capuchon en plastique de 160 mm de diamètre, joints de néoprène et visserie. (matériau) | 1.000 | 121.25 | 121.25 |
| mo042 | h | Compagnon professionnel III/CP2 du béton. (main-d'œuvre) | 0.500 | 30.72 | 15.36 |
| mo089 | h | Ouvrier professionnel II/OP du béton. (main-d'œuvre) | 0.500 | 27.32 | 13.66 |
| % | % | Frais de chantier des unités d'ouvrage | 2 % | 150.27 | 3.01 |
|  |  | Coûts directs |  |  | 153.28 |
