# Tension d'ancrages permanents

- Propriété du fichier: CYPE INGENIEROS, S.A.
- Format: FIEBDC-3/2002
- Devise: EUR
- Coûts indirects: 3.00 %
- Frais généraux: 13.00 %
- Bénéfice: 6.00 %
- TVA: 20.00 %

## G Structure et gros oeuvre

### GS Structures enterrées et semi-enterrées

#### GSB Ouvrages de soutènement en BA

**GSB240** U Tension d'ancrages permanents.
Tension d'ancrages permanents, durant une journée de travail, à l'aide d'un équipement constitué d'un cric de tension multifilaire et d'une centrale hydraulique.
Critère d'évaluation économique: Le prix comprend le déplacement au chantier du personnel spécialisé.
Inclut: Fixation des câbles à la tête d'ancrage. Tension des câbles. Mise en place du capuchon de protection. Scellement des extrémités des câbles dans la tête d'ancrage.
Critère pour le métré: Nombre d'unités prévues, selon documentation graphique du Projet.
Critère pour le mémoire: On mesurera le nombre d'unités réellement exécutées selon les spécifications du Projet.

| Code | U | Désignation | Quantité | Prix | Montant |
|---|---|---|---|---|---|
| mq03pan040 | h | Équipement de tension composé d'un cric de tension multifilaire et d'une centrale hydraulique, pour ancrages permanents dans des parois moulées. (matériel) | 8.000 | 125.44 | 1003.52 |
| mo042 | h | Compagnon professionnel III/CP2 du béton. (main-d'œuvre) | 8.000 | 30.72 | 245.76 |
| mo089 | h | Ouvrier professionnel II/OP du béton. (main-d'œuvre) | 8.000 | 27.32 | 218.56 |
| % | % | Frais de chantier des unités d'ouvrage | 2 % | 1467.84 | 29.36 |
|  |  | Coûts directs |  |  | 1497.20 |
