# Rideau de palplanches métalliques

- Propriété du fichier: CYPE INGENIEROS, S.A.
- Format: FIEBDC-3/2002
- Devise: EUR
- Coûts indirects: 3.00 %
- Frais généraux: 13.00 %
- Bénéfice: 6.00 %
- TVA: 20.00 %

## G Structure et gros oeuvre

### GS Structures enterrées et semi-enterrées

#### GSX Rideaux de palplanches

**GSX020** m² Rideau de palplanches métalliques.
Rideau de palplanches métalliques superposées, enfoncées dans le terrain de manière provisoire, jusqu'à atteindre un maximum de 5 m de profondeur dans un terrain de sables, formé de profilés métalliques en acier laminé, de forme nervurée de 600 mm de largeur de profil, 8 mm d'épaisseur et module de résistance de 242 cm³/m de paroi.
Inclut: Disposition des guides. Battage des palplanches. Extraction des palplanches.
Critère pour le métré: Surface mesurée selon documentation graphique du Projet.
Critère pour le mémoire: On mesurera la surface réellement exécutée selon les spécifications du Projet.

| Code | U | Désignation | Quantité | Prix | Montant |
|---|---|---|---|---|---|
| mt07tmt010a | m² | Palplanche récupérable pour 25 utilisations constituée de profilés en acier laminé de forme nervurée, de 600 mm de largeur de profil et 8 mm d'épaisseur, avec un module résistant de 242 cm³/m de paroi; système d'assemblage par recouvrement. (matériau) | 1.000 | 6.68 | 6.68 |
| mq07gte010c | h | Grue autopropulsée à bras télescopique avec une capacité d'élévation de 30 t et 27 m de hauteur maximale de travail. (matériel) | 0.285 | 75.04 | 21.39 |
| mq03tab010 | h | Mouton percuteur à double effet, avec moteur. (matériel) | 0.285 | 220.32 | 62.79 |
| mo089 | h | Ouvrier professionnel II/OP du béton. (main-d'œuvre) | 0.300 | 27.32 | 8.20 |
| % | % | Frais de chantier des unités d'ouvrage | 2 % | 99.06 | 1.98 |
|  |  | Coûts directs |  |  | 101.04 |
