# Filet horizontal de protection de trémie de plancher

- Propriété du fichier: CYPE INGENIEROS, S.A.
- Format: FIEBDC-3/2002
- Devise: EUR
- Coûts indirects: 3.00 %
- Frais généraux: 13.00 %
- Bénéfice: 6.00 %
- TVA: 20.00 %

## S Sécurité et santé

### SC Équipements de protection collective

#### SCH Protections des ouvertures horizontales dans des structures

**SCH020** m² Filet horizontal de protection de trémie de plancher.
Filet de protection de polyamide de haute ténacité, de couleur blanche, de 80x80 mm de pas, avec une corde de filet de calibre 4 mm et une ralingue de polyamide de 12 mm de calibre nouée au réseau, pour couvrir les trémies de surface comprise entre 2,3 et 15 m² dans les planchers, ancré au plancher tous les 50 cm avec des crochets métalliques.
Critère pour le métré: Surface du vide horizontale, mesurée selon Plan général de coordination en matière de sécurité et de protection de la santé.
Critère pour le mémoire: La surface mesurée sera celle réellement montée selon spécifications d'Étude ou d'Étude Basique de Sécurité et Santé.

| Code | U | Désignation | Quantité | Prix | Montant |
|---|---|---|---|---|---|
| mt50sph040c | m² | Filet horizontal de protection, pour petites trémies, à maille de polyamide à haute ténacité, couleur blanche, de 80x80 mm de pas. Corde de filet de calibre 4 mm et ralingue en polyamide de 12 mm de calibre nouée au filet. (matériau) | 1.080 | 1.94 | 2.10 |
| mt50spr020a | U | Crochet métallique, D=12 mm, pour le montage de filet horizontal. (matériau) | 3.180 | 1.51 | 4.80 |
| mo119 | h | Compagnon professionnel III/CP2 Sécurité et Santé. (main-d'œuvre) | 0.100 | 29.25 | 2.93 |
| mo120 | h | Ouvrier Sécurité et Santé. (main-d'œuvre) | 0.100 | 24.51 | 2.45 |
| % | % | Frais de chantier des unités d'ouvrage | 2 % | 12.28 | 0.25 |
|  |  | Coûts directs |  |  | 12.53 |
