# Plateforme de travail en porte-à-faux

- Propriété du fichier: CYPE INGENIEROS, S.A.
- Format: FIEBDC-3/2002
- Devise: EUR
- Coûts indirects: 3.00 %
- Frais généraux: 13.00 %
- Bénéfice: 6.00 %
- TVA: 20.00 %

## S Sécurité et santé

### SC Équipements de protection collective

#### SCM Escaliers, abris, passerelles et plateformes

**SCM090** m Plateforme de travail en porte-à-faux.
Plateforme de travail en porte-à-faux de bois de pin, de 0,60 m de largeur utile, avec une base constituée de planches clouées de 20x7,2 cm, de 200 kg de capacité de charge, un garde-corps latéral de 1,00 m de hauteur constitué d'une plinthe en bois de 15x5,2 cm, d'une lisse haute en bois de 12x2,7 cm et d'une lisse intermédiaire en bois de 15x5,2 cm, amortissable en 3 utilisations, placé sur une structure porteuse constituée d'étais métalliques placés à l'étage inférieur du plancher haut, contreventés entre eux, amortissables en 15 utilisations. Comprend les traverses et les cales en bois pour l'appui des étais sur le plancher.
Critère pour le métré: Longueur mesurée selon Plan général de coordination en matière de sécurité et de protection de la santé.
Critère pour le mémoire: La longueur mesurée sera celle réellement montée selon spécifications d'Étude ou d'Étude Basique de Sécurité et Santé.

| Code | U | Désignation | Quantité | Prix | Montant |
|---|---|---|---|---|---|
| mt50spa050m | m³ | Grosse planche en bois de pin, dimensions 20x7,2 cm. (matériau) | 0.025 | 439.20 | 10.98 |
| mt50spa050g | m³ | Petite planche en bois de pin, dimensions 15x5,2 cm. (matériau) | 0.005 | 424.80 | 2.12 |
| mt50spa050a | m³ | Planche en bois de pin, dimensions 12x2,7 cm. (matériau) | 0.001 | 432.00 | 0.43 |
| mt50spa101 | kg | Clous en acier. (matériau) | 0.047 | 1.87 | 0.09 |
| mt50spa081a | U | Étai métallique télescopique, allant jusqu'à 3 m de hauteur. (matériau) | 0.292 | 19.25 | 5.62 |
| mt50spa081c | U | Étai métallique télescopique, allant jusqu'à 4 m de hauteur. (matériau) | 0.059 | 26.47 | 1.56 |
| mt50spa081d | U | Étai métallique télescopique, allant jusqu'à 5 m de hauteur. (matériau) | 0.059 | 32.50 | 1.92 |
| mt08cim030b | m³ | Bois de pin. (matériau) | 0.003 | 355.50 | 1.07 |
| mo119 | h | Compagnon professionnel III/CP2 Sécurité et Santé. (main-d'œuvre) | 0.500 | 29.25 | 14.63 |
| mo120 | h | Ouvrier Sécurité et Santé. (main-d'œuvre) | 0.500 | 24.51 | 12.26 |
| % | % | Frais de chantier des unités d'ouvrage | 2 % | 50.68 | 1.01 |
|  |  | Coûts directs |  |  | 51.69 |
