# Armoire à pharmacie d'urgence

- Propriété du fichier: CYPE INGENIEROS, S.A.
- Format: FIEBDC-3/2002
- Devise: EUR
- Coûts indirects: 3.00 %
- Frais généraux: 13.00 %
- Bénéfice: 6.00 %
- TVA: 20.00 %

## S Sécurité et santé

### SM Médecine préventive et premiers soins

#### SMM Matériel médical

**SMM010** U Armoire à pharmacie d'urgence.
Armoire à pharmacie pour cabine de chantier, pourvue de: désinfectants et antiseptiques autorisés, graisses stériles, coton hydrophile, bandes, sparadrap, pansements adhésifs, une paire de ciseaux, pinces, gants jetables, sac en caoutchouc pour l'eau et la glace, antispasmodiques, antalgiques, fortifiants cardiaques de secours, un garrot, un thermomètre clinique et des seringues jetables, fixée au parement avec des vis et des chevilles.
Inclut: Implantation dans le parement. Mise en place et fixation par vis.
Critère pour le métré: Nombre d'unités prévues, selon Plan général de coordination en matière de sécurité et de protection de la santé.
Critère pour le mémoire: On mesurera le nombre d'unités réellement mises en place selon spécifications d'Étude ou d'Étude Basique de Sécurité et Santé.

| Code | U | Désignation | Quantité | Prix | Montant |
|---|---|---|---|---|---|
| mt50eca010 | U | Armoire à pharmacie pourvue de désinfectants et d'antiseptiques autorisés, de gazes stériles, de coton hydrophile, de bandes, de sparadrap, de pansements adhésifs, d'une paire de ciseaux, de pinces, de gants jetables, d'un sac en caoutchouc pour l'eau et la glace, d'antispasmodiques, d'antalgiques, de fortifiants cardiaques de secours, d'un garrot, d'un thermomètre clinique et de seringues jetables, avec vis et chevilles pour fixer au parement. (matériau) | 1.000 | 138.47 | 138.47 |
| mo120 | h | Ouvrier Sécurité et Santé. (main-d'œuvre) | 0.200 | 24.51 | 4.90 |
| % | % | Frais de chantier des unités d'ouvrage | 2 % | 143.37 | 2.87 |
|  |  | Coûts directs |  |  | 146.24 |
