# Plaque extérieure d'un interphone vidéo collectif

- Propriété du fichier: CYPE INGENIEROS, S.A.
- Format: FIEBDC-3/2002
- Devise: EUR
- Coûts indirects: 3.00 %
- Frais généraux: 13.00 %
- Bénéfice: 6.00 %
- TVA: 20.00 %

## T Équipements techniques

### TA Installations audiovisuelles

#### TAI Interphones et vidéo

**TAI030** U Plaque extérieure d'un interphone vidéo collectif.
Installation de plaque extérieure d'accès supplémentaire d'interphone vidéo digital pour 10 logements composée de: plaque extérieure de rue digital avec 10 boutons-poussoirs d'appel, fermeture supérieure et inférieure et caméra B/N, alimentateur. Comprend l'ouvre-portes, la visière, les répartiteurs de vidéo, le câblage et les boîtes.
Critère d'évaluation économique: Le prix ne comprend pas les travaux auxiliaires de maçonnerie pour installations.
Inclut: Implantation et tracé. Mise en place et fixation des tubes et des boîtes. Pose des câbles. Montage, connexion et contrôle de son bon fonctionnement.
Critère pour le métré: Nombre d'unités prévues, selon documentation graphique du Projet.
Critère pour le mémoire: On mesurera le nombre d'unités réellement exécutées selon les spécifications du Projet.

| Code | U | Désignation | Quantité | Prix | Montant |
|---|---|---|---|---|---|
| mt35aia010b | m | Tube souple en PVC, annelé, de couleur noire, de 20 mm de diamètre nominal, pour canalisation encastrée dans des parois maçonnées (horizontales et verticales). Résistance à la compression 320 N, résistance à l'impact 1 joule, température de travail -5°C jusqu'à 60°C, avec degré de protection IP545 selon NF EN 60529, non propagateur de la flamme. Selon NF EN 61386-1 et NF EN 61386-22. (matériau) | 32.000 | 0.42 | 13.44 |
| mt40pea030c | m | Câble parallèle constitué de conducteurs de cuivre de 2x1,0 mm². (matériau) | 7.000 | 0.82 | 5.74 |
| mt40pga012 | m | Câble d'interphone vidéo constitué de conducteurs de cuivre de 2x0,25 mm² + 2x1,0 mm² et câble coaxial de 75 Ohm. (matériau) | 25.000 | 1.75 | 43.75 |
| mt40pga020b | U | Boîte à encastrer, pour module compact. (matériau) | 1.000 | 5.04 | 5.04 |
| mt40pga062b | U | Visière, pour module compact. (matériau) | 1.000 | 31.57 | 31.57 |
| mt40pgv070f | U | Module compact pour vidéo, avec 10 boutons-poussoirs d'appel sur deux colonnes, et fermeture supérieure et inférieure. (matériau) | 1.000 | 144.87 | 144.87 |
| mt40pga090c | U | Module de son, avec télécaméra B/N. (matériau) | 1.000 | 445.39 | 445.39 |
| mt40pga100b | U | Module microtraité. (matériau) | 1.000 | 126.19 | 126.19 |
| mt40pga110 | U | Module codificateur de boutons-poussoirs. (matériau) | 1.000 | 21.88 | 21.88 |
| mt40pga050b | U | Ouvre-portes électrique de courant continu. (matériau) | 1.000 | 17.78 | 17.78 |
| mt40pga130c | U | Source d'alimentation, pour 10 écrans et/ou téléphones avec installation numérique. (matériau) | 1.000 | 109.95 | 109.95 |
| mo003 | h | Compagnon professionnel III/CP2 électricien. (main-d'œuvre) | 15.200 | 30.20 | 459.04 |
| mo102 | h | Ouvrier professionnel II/OP électricien. (main-d'œuvre) | 15.200 | 25.99 | 395.05 |
| % | % | Frais de chantier des unités d'ouvrage | 2 % | 1819.69 | 36.39 |
|  |  | Coûts directs |  |  | 1856.08 |
