# Système de chauffage et de rafraîchissement par plancher rayonnant, avec couche de mortier, "SAUNIER DUVAL"

- Propriété du fichier: CYPE INGENIEROS, S.A.
- Format: FIEBDC-3/2002
- Devise: EUR
- Coûts indirects: 3.00 %
- Frais généraux: 13.00 %
- Bénéfice: 6.00 %
- TVA: 20.00 %

## T Équipements techniques

### TC ECS et chauffage

#### TCM Émetteurs à eau

**TCM110** m² Système de chauffage et de rafraîchissement par plancher rayonnant, avec couche de mortier, "SAUNIER DUVAL".
Système de chauffage par plancher rayonnant "SAUNIER DUVAL", formé de, bande en mousse de polyéthylène avec bavette plastique, dalle à plots en polystyrène expansé avec peau thermoformée, de 10 mm d'épaisseur, 32 mm de hauteur totale, tube de polyéthylène réticulé/barrière d'oxygène/polyéthylène réticulé (PE-Xa/EVOH/PE-Xa) de 16 mm de diamètre extérieur et 1,8 mm d'épaisseur, avec agrafes spéciales pour fixation des tuyaux et mortier autonivelant, "SAUNIER DUVAL", CA - C20 - F4 selon NF EN 13813, de 50 mm d'épaisseur. Totalement monté, connecté et testé.
Inclut: Préparation et nettoyage de la surface d'appui. Implantation de l'installation. Fixation du socle périmétrique. Mise en place des dalles. Implantation des tuyaux. Mise en place et fixation des tuyaux. Coulage et extension de la couche de mortier autonivelante.
Critère pour le métré: Surface utile, mesurée selon documentation graphique du Projet.
Critère pour le mémoire: On mesurera la surface réellement exécutée selon les spécifications du Projet.

| Code | U | Désignation | Quantité | Prix | Montant |
|---|---|---|---|---|---|
| mt38srs120b | m | Bande en mousse de polyéthylène avec bavette plastique, "SAUNIER DUVAL", de 180x7 mm. (matériau) | 0.600 | 1.12 | 0.67 |
| mt38srs106a | m² | Dalle à plots en polystyrène expansé avec peau thermoformée, de 10 mm d'épaisseur, 32 mm de hauteur totale, "SAUNIER DUVAL", de 1400x800 mm, pas de pose multiple de 5 cm, coefficient de conductivité thermique 0,033 W/(mK). (matériau) | 1.000 | 24.13 | 24.13 |
| mt38srs011c | m | Tube de polyéthylène réticulé/barrière d'oxygène/polyéthylène réticulé (PE-Xa/EVOH/PE-Xa) de 16 mm de diamètre extérieur et 1,8 mm d'épaisseur, "SAUNIER DUVAL", fourni en rouleaux de 200 m de longueur. (matériau) | 6.667 | 1.37 | 9.13 |
| mt38srs104 | U | Agrafa pour fixation de tuyauterie sur dalle isolante en rouleau, "SAUNIER DUVAL". (matériau) | 13.333 | 0.13 | 1.73 |
| mt09mal020a | m³ | Mortier autonivelant, CA - C20 - F4 selon NF EN 13813, à base de sulfate calcaire, pour épaisseurs de 2,5 à 7,0 cm, utilisé en nivellement des revêtement. (matériau) | 0.050 | 259.96 | 13.00 |
| mt08aaa010a | m³ | Eau. (matériau) | 0.004 | 1.50 | 0.01 |
| mq06pym020 | h | Mélangeuse-pompeuse pour mortiers autonivelants. (matériel) | 0.050 | 10.91 | 0.55 |
| mo004 | h | Compagnon professionnel III/CP2 chauffagiste. (main-d'œuvre) | 0.670 | 30.20 | 20.23 |
| mo103 | h | Ouvrier professionnel II/OP chauffagiste. (main-d'œuvre) | 0.670 | 25.99 | 17.41 |
| mo031 | h | Compagnon professionnel III/CP2 chapiste. (main-d'œuvre) | 0.050 | 29.25 | 1.46 |
| mo069 | h | Ouvrier professionnel II/OP chapiste. (main-d'œuvre) | 0.050 | 26.02 | 1.30 |
| % | % | Frais de chantier des unités d'ouvrage | 2 % | 89.62 | 1.79 |
|  |  | Coûts directs |  |  | 91.41 |
