# Système de chauffage et de rafraîchissement par plancher rayonnant, à sec

- Propriété du fichier: CYPE INGENIEROS, S.A.
- Format: FIEBDC-3/2002
- Devise: EUR
- Coûts indirects: 3.00 %
- Frais généraux: 13.00 %
- Bénéfice: 6.00 %
- TVA: 20.00 %

## T Équipements techniques

### TC ECS et chauffage

#### TCM Émetteurs à eau

**TCM130** m² Système de chauffage et de rafraîchissement par plancher rayonnant, à sec.
Système de chauffage par plancher rayonnant, composé de: bande en mousse de polyéthylène (PE), de 150x10 mm, dalle isolante moulée, de 1200x800 mm et 30 mm d'épaisseur, en polystyrène expansé (EPS), avec diffuseurs en aluminium et tube en polyéthylène réticulé (PE-Xa) avec barrière d'oxygène et couche de protection en polyéthylène (PE) modifié, de 16 mm de diamètre extérieur et 2 mm d'épaisseur. Totalement monté, connecté et testé.
Inclut: Préparation et nettoyage de la surface d'appui. Implantation de l'installation. Fixation du socle périmétrique. Mise en place des dalles. Implantation des tuyaux. Mise en place et fixation des tuyaux.
Critère pour le métré: Surface utile, mesurée selon documentation graphique du Projet.
Critère pour le mémoire: On mesurera la surface réellement exécutée selon les spécifications du Projet.

| Code | U | Désignation | Quantité | Prix | Montant |
|---|---|---|---|---|---|
| mt17epu021a | m | Bande en mousse de polyéthylène (PE), de 150x10 mm, avec bandes autoadhésives. (matériau) | 0.600 | 3.17 | 1.90 |
| mt17epu009a | U | Dalle isolante moulée, de 1200x800 mm et 30 mm d'épaisseur, en polystyrène expansé (EPS), avec diffuseurs en aluminium, avec propagation retardée de la flamme Euroclasse E, pas de pose multiple de 20 cm. (matériau) | 1.042 | 30.15 | 31.42 |
| mt37tpu012a | m | Tube en polyéthylène réticulé (PE-Xa) avec barrière d'oxygène et couche de protection en polyéthylène (PE) modifié, de 16 mm de diamètre extérieur et 2 mm d'épaisseur, selon NF EN ISO 15875-2. (matériau) | 5.000 | 2.96 | 14.80 |
| mo004 | h | Compagnon professionnel III/CP2 chauffagiste. (main-d'œuvre) | 0.670 | 30.20 | 20.23 |
| mo103 | h | Ouvrier professionnel II/OP chauffagiste. (main-d'œuvre) | 0.670 | 25.99 | 17.41 |
| % | % | Frais de chantier des unités d'ouvrage | 2 % | 85.76 | 1.72 |
|  |  | Coûts directs |  |  | 87.48 |
