# Système de chauffage et de rafraîchissement par plancher rayonnant à faible hauteur, avec couche de mortier

- Propriété du fichier: CYPE INGENIEROS, S.A.
- Format: FIEBDC-3/2002
- Devise: EUR
- Coûts indirects: 3.00 %
- Frais généraux: 13.00 %
- Bénéfice: 6.00 %
- TVA: 20.00 %

## T Équipements techniques

### TC ECS et chauffage

#### TCM Émetteurs à eau

**TCM140** m² Système de chauffage et de rafraîchissement par plancher rayonnant à faible hauteur, avec couche de mortier.
Système de chauffage par plancher rayonnant à faible hauteur, composé de: bande en mousse de polyéthylène (PE), de 60x8 mm, dalle guide-tubes en polystyrène, valide pour tube de 9,9 mm de diamètre, avec membrane autoadhésive, de 1120x720 mm et 12 mm de hauteur totale, tube en polyéthylène réticulé (PE-Xa) avec barrière d'oxygène, de 9,9 mm de diamètre extérieur et 1,1 mm d'épaisseur et mortier autonivelant, CA - C20 - F4 selon NF EN 13813, de 15 mm d'épaisseur. Totalement monté, connecté et testé.
Inclut: Préparation et nettoyage de la surface d'appui. Implantation de l'installation. Fixation du socle périmétrique. Mise en place des dalles. Implantation des tuyaux. Mise en place et fixation des tuyaux. Coulage et extension de la couche de mortier autonivelante.
Critère pour le métré: Surface utile, mesurée selon documentation graphique du Projet.
Critère pour le mémoire: On mesurera la surface réellement exécutée selon les spécifications du Projet.

| Code | U | Désignation | Quantité | Prix | Montant |
|---|---|---|---|---|---|
| mt17epu026a | m | Bande en mousse de polyéthylène (PE), de 60x8 mm. (matériau) | 0.600 | 2.20 | 1.32 |
| mt17epu015a | m² | Dalle guide-tubes en polystyrène, valide pour tube de 9,9 mm de diamètre, avec membrane autoadhésive, de 1120x720 mm et 12 mm de hauteur totale, pas de pose multiple de 5 cm. (matériau) | 1.000 | 43.43 | 43.43 |
| mt37tpu017a | m | Tube en polyéthylène réticulé (PE-Xa) avec barrière d'oxygène, de 9,9 mm de diamètre extérieur et 1,1 mm d'épaisseur, selon NF EN ISO 15875-2. (matériau) | 10.000 | 3.06 | 30.60 |
| mt09mal020a | m³ | Mortier autonivelant, CA - C20 - F4 selon NF EN 13813, à base de sulfate calcaire, pour épaisseurs de 2,5 à 7,0 cm, utilisé en nivellement des revêtement. (matériau) | 0.015 | 259.96 | 3.90 |
| mt08aaa010a | m³ | Eau. (matériau) | 0.004 | 1.50 | 0.01 |
| mq06pym020 | h | Mélangeuse-pompeuse pour mortiers autonivelants. (matériel) | 0.050 | 10.91 | 0.55 |
| mo004 | h | Compagnon professionnel III/CP2 chauffagiste. (main-d'œuvre) | 0.670 | 30.20 | 20.23 |
| mo103 | h | Ouvrier professionnel II/OP chauffagiste. (main-d'œuvre) | 0.670 | 25.99 | 17.41 |
| mo031 | h | Compagnon professionnel III/CP2 chapiste. (main-d'œuvre) | 0.050 | 29.25 | 1.46 |
| mo069 | h | Ouvrier professionnel II/OP chapiste. (main-d'œuvre) | 0.050 | 26.02 | 1.30 |
| % | % | Frais de chantier des unités d'ouvrage | 2 % | 120.21 | 2.40 |
|  |  | Coûts directs |  |  | 122.61 |
