# Gaine souple en acier inoxydable

- Propriété du fichier: CYPE INGENIEROS, S.A.
- Format: FIEBDC-3/2002
- Devise: EUR
- Coûts indirects: 3.00 %
- Frais généraux: 13.00 %
- Bénéfice: 6.00 %
- TVA: 20.00 %

## T Équipements techniques

### TC ECS et chauffage

#### TCV Systèmes d'évacuation des produits de la combustion

**TCV070** m Gaine souple en acier inoxydable.
Conduit pour l'évacuation des produits de la combustion, constitué de tube flexible à double paroi, de 80 mm de diamètre intérieur, composé de paroi intérieure lisse d'acier inoxydable AISI 316L et paroi extérieure annelée d'acier inoxydable AISI 316L, température maximale de 600°C. Comprend les accessoires, les pièces spéciales, les modules finaux et le matériau auxiliaire pour le montage et la fixation à l'ouvrage.
Inclut: Implantation. Présentation des tuyaux, des accessoires, des pièces spéciales et des modules finaux. Fixation des produits complémentaires pour le montage et la fixation à l'ouvrage. Montage. Connexion et contrôle de son bon fonctionnement.
Critère pour le métré: Longueur mesurée du départ du conduit jusqu'à la partie supérieure du module final, selon documentation graphique du Projet.
Critère pour le mémoire: On mesurera, du départ du conduit jusqu'à la partie supérieure du module final, la longueur réellement exécutée selon les spécifications du Projet.

| Code | U | Désignation | Quantité | Prix | Montant |
|---|---|---|---|---|---|
| mt20din091a | U | Matériau auxiliaire pour montage et fixation à l'ouvrage des gaines souples à double paroi, de 80 mm de diamètre intérieur. (matériau) | 1.000 | 2.48 | 2.48 |
| mt20din090an | m | Tube flexible à double paroi, de 80 mm de diamètre intérieur, composé de paroi intérieure lisse d'acier inoxydable AISI 316L et paroi extérieure annelée d'acier inoxydable AISI 316L, température maximale de 600°C, selon NF EN 1856-2, avec le prix augmenté de 65% pour cause d'accessoires, pièces spéciales et modules finaux. (matériau) | 1.000 | 68.12 | 68.12 |
| mo004 | h | Compagnon professionnel III/CP2 chauffagiste. (main-d'œuvre) | 0.270 | 30.20 | 8.15 |
| mo103 | h | Ouvrier professionnel II/OP chauffagiste. (main-d'œuvre) | 0.270 | 25.99 | 7.02 |
| % | % | Frais de chantier des unités d'ouvrage | 2 % | 85.77 | 1.72 |
|  |  | Coûts directs |  |  | 87.49 |
