# Démontage d'un réservoir pour réserve d'eau contre les incendies

- Propriété du fichier: CYPE INGENIEROS, S.A.
- Format: FIEBDC-3/2002
- Devise: EUR
- Coûts indirects: 3.00 %
- Frais généraux: 13.00 %
- Bénéfice: 6.00 %
- TVA: 20.00 %

## T Équipements techniques

### TI Protections contre les incendies

#### TID Dépose

**TID100** U Démontage d'un réservoir pour réserve d'eau contre les incendies.
Démontage de réservoir de surface pour réserve d'eau contre les incendies de jusqu'à 12 m³ de capacité, avec des moyens manuels et mécaniques, sans détériorer les éléments constructifs auxquels il peut être fixé, et chargement manuel et mécanique dans le camion ou la benne.
Critère d'évaluation économique: Le prix comprend le démontage des accessoires et des éléments de fixation.
Inclut: Démontage de l'élément. Obturation des conduites connectées au réservoir. Retrait et stockage du matériau démonté. Nettoyage des restes d'ouvrage. Chargement manuel et mécanique du matériau démonté et des restes d'ouvrage dans le camion ou la benne.
Critère pour le métré: Nombre d'unités prévues, selon documentation graphique du Projet.
Critère pour le mémoire: On mesurera le nombre d'unités réellement démontées selon les spécifications du Projet.

| Code | U | Désignation | Quantité | Prix | Montant |
|---|---|---|---|---|---|
| mq04cag010c | h | Camion grue jusqu'à 12 t de charge maximale. (matériel) | 1.000 | 65.58 | 65.58 |
| mo113 | h | Ouvrier d'exécution I/OE1 construction. (main-d'œuvre) | 2.000 | 24.51 | 49.02 |
| % | % | Frais de chantier des unités d'ouvrage | 2 % | 114.60 | 2.29 |
|  |  | Coûts directs |  |  | 116.89 |
